# Sanierung Sporthalle Franz-Marc-Schule Geretsried
Angebotsaufforderung (GAEB 90, DA83)
DV-Nummer: 1967
Währung: EUR

## VE 401 - BE - Kanal - Erdbau
Datum: 01.06.26

*Hinweis*
Baubeschreibung

1  Allgemeines
Der Landkreis Bad Tölz-Wolfratshausen beabsichtigt die
Einfachturnhalle der
Franz-Marc-Schule Geretsried (Sonderpädagogisches
Förderzentrum Geretsried),
Robert Schumann Weg 5 in 82538 Geretsried grundlegend
zu sanieren.
Das zu sanierende Gebäude wurde Mitte der 70er Jahre
als Stahlbeton-Skelettbau mit
Trapezblechelement als Decken erstellt. Die Innenwände
wurden teils massiv und teils als
leichte Trockenbauwände errichtet. An der Fassade
wurden massive Brüstungen erstellt,
welche gedämmt und mit vorgehängten
Fertigteil-Fassadenelementen verblendet wurden.
Das Gebäude entspricht weitestgehend dem Bauzustand
bei Errichtung.

2  Bauablauf
Der Schulbetrieb im angrenzenden, bereits
kernsanierten Schulgebäude
(Bauabschnitt 1 und 2), wird während des gesamten
Sanierungszeitraums der Turnhalle
weitergeführt.

Die Sanierung erfolgt in drei Schritten:

Im ersten Schritt erfolgt die Errichtung einer
provisorischen Baustellenzufahrt, die
Verlegung einer neuen Kanalanbindung von einem bereits
neu erstellten
Revisionsschacht auf dem Gelände bis zur Außenkante
des Turnhallengebäudes.
Diese Maßnahmen finden in den Sommerferien 2026 statt.

Im zweiten Schritt wird der Baukörper vollständig
entkernt, einschließlich Dachabdichtung
und Dämmung, sowie der vorgeblendeten
Stahlbeton-Fassadenelemente.

Im dritten Schritt werden Teile der
Bestandsbodenplatte erneuert inkl. Verlegung neuer
Schmutzwasserrohre unter der neuen Bodenplatte. Sodann
erhält die Fassade eine
Dämmung und die Fenster werden erneuert. Im Anschluss
erfolgt ein vollständiger
Neuausbau des Gebäudes einschließlich der kompletten
Haustechnik mit Anschluss an
die Schnittstellen des ersten und zweiten
Bauabschnitts. Die neuen Räume beherbergen
neben der Turnhalle selbst insbesondere auch neue
Sanitärräume, einen Brennraum für
keramische Arbeiten der Schule, einen Technikbereich
und ein Lager.

Die Nutzung der Turnhalle wird im Sanierungszeitraum
auf andere Sportstätten der
Stadt Geretsried ausgelagert.

3  Baustellensituation/Örtliche Verhältnisse
Das Gebäude ist über den Robert Schumann Weg
erreichbar. Die Baustelleneinrichtung
kann während des 3. Bauabschnitts im Bereich des
Pausenhofes vor der Turnhalle in
Abstimmung mit der Bauleitung eingerichtet werden.
Außerhalb dieser Flächen können
keine Flächen zur Verfügung gestellt werden. Das
Gebäude ist nur über die BE-Fläche
anfahrbar. Eine direkte LKW-Zufahrt ist nur
eingeschränkt über die provisorische
Baustellenzufahrt möglich. Das Gebäude ist nur von
einer Seite anfahrbar. Sämtliches
Material und Werkzeuge sind entsprechend zu vertragen.

Arbeiten am Samstag sind nach vorheriger Abstimmung
mit der Bauleitung möglich.

Weitere Hinweise:
Die Anschlüsse für Strom und Wasser sind für diesen
Bauabschnitt über den Bestand
nutzbar
Eine bauseitige Transporthilfe steht nicht zur
Verfügung. Der AN hat den Transport
seiner Leistungen eigenständig zu organisieren.

*Hinweis*
Zusätzliche Technische Vertragsbedingungen (ZTV) -
Allgemeiner Teil, lang

1. Allgemein
1.1 Bei Widersprüchen zu den ZTV gelten vorrangig die
Angaben im
Leistungsverzeichnis. Bei Widersprüchen zwischen dem
Leistungsverzeichnis und der
bei Auftragsdurchführung maßgeblichen Zeichnung ist
nach den Zeichnungen bzw.
Plänen zu arbeiten; daraus entstehende Rechte des
Auftragnehmers werden damit
nicht eingeschränkt.

1.2 Die in der VOB/C, ATV DIN 18299 sowie den
jeweiligen Gewerken zugeordneten
folgenden ATV DIN 18300 bis ATV DIN 18459,
aufgeführten Bestimmungen und
DIN bzw. DIN EN Normen gelten ohne besondere Erwähnung
als
Ausführungsgrundlage, Leistungs- und Gütebestimmung.
Es besteht Gültigkeit, auch
wenn die ZTV im Positionstext nicht mehr eigens
beschrieben werden.

1.3 Zur Vereinfachung und Verkürzung der Texte wird in
den nachfolgenden
Positionen überwiegend auf die Begriffe wie liefern
und abladen, lagern,
zwischenlagern, vertragen, transportieren, sichern,
fördern, heben auf der Baustelle,
einbauen/montieren der Materialien, herstellen der
Leistung, etc. verzichtet. Der
Einheitspreis beinhaltet dennoch jeweils die fertige
und funktionsfähige Leistung
einschließlich Materiallieferung und Einbau, soweit
keine abweichende Angaben in der
jeweiligen Position beinhaltet sind.

1.4 Die in den folgenden Positionen aufgeführten
Massen gelten nicht als
Bestellungsgrundlage. Der Materialbedarf ist gemäß den
örtlichen Bedürfnissen zu
ermitteln und rechtzeitig zu beschaffen.

1.5 Die Besichtigung von Baustellen durch Dritte
bedarf der vorherigen Zustimmung
des Auftraggebers.

1.6 Rettungswege und Anlieferungswege sind ohne
Ausnahme freizuhalten. Bei
Zuwiderhandlung ist der Auftraggeber berechtigt, die
sofortige und unangekündigte
Entfernung der Hindernisse zu Lasten des Verursachers
einzuleiten.

2. Arbeitssicherheit / SiGeKo
2.1 Unfallverhütung/Sicherheit
Besonders wird auf die Einhaltung der
DGUV-Vorschriften zum Unfallschutz und zur
Sicherheit hingewiesen, insbesondere für
Absturzgefährdungen (Treppenloch,
Schächte, bodengleiche Fenster, freie Deckenkanten)
und bei Schneide-, Transport-
und Anschlagarbeiten.

Darüber hinaus ist eine Gefährdung des noch genutzten
Schulgeländes vollständig
auszuschließen. Die jeweiligen Arbeitsbereiche und die
Baustelleneinrichtungsfläche
ist gegenüber dem Schulbetrieb entsprechend
abzusichern. Dies bedeutet
insbesondere ein Überschwenkverbot der durch Schüler
und Lehrer genutzten
Außenbereiche. Materialtransporte bzw. Arbeiten im
durch Schüler und Lehrer
genutzten Schulbereich sind ausschließlich nur in
vorheriger Abstimmung bzw.
Genehmigung mit der Bauleitung gestattet.

2.2 SiGeKo
Gemäß der "Verordnung für Sicherheit und
Gesundheitsschutz auf Baustellen
(BaustellV) hat der AG einen Koordinator bestellt (§ 4
BaustellV). Der Koordinator wird
seine Aufgaben nach der BaustellV wahrnehmen.

Die Sicherheits- und Gesundheitsschutzpläne werden dem
AN in der jeweils aktuellen
Fassung übergeben. Er hat die in den Sicherheits- und
Gesundheitsschutzplänen
enthaltenen Elemente bei der Ausführungsplanung und
bei allen auszuführenden
Arbeiten einzuhalten. Der AN hat dem Koordinator den
Beginn neuer Arbeiten
(z. B. Gerüststellung) vorher rechtzeitig anzuzeigen
und die erforderlichen Unterlagen
hinsichtlich Sicherheitstechnischer Belange zu
übergeben. Die Verantwortlichkeit des
AN für die Erfüllung seiner Arbeitsschutzpflichten
bleibt unberührt
(§ 5 Abs.3 BaustellV).

Der AN hat für den Koordinator nach der BaustellV
einen Ansprechpartner,
Sicherheitsbeauftragter des AN für die Baustelle, zu
benennen, der für die Erfüllung
der erforderlichen Maßnahmen auch von eventuellen
Nachunternehmern
verantwortlich ist.

3. Verbleibende Gebäudeteile und Gebäudeausstattung
Soweit Arbeiten in einem Bestandsgebäude ausgeführt
werden, sind im Gebäude /
Bauabschnitt verbleibende haustechnische Anlagen in
der Regel während der
gesamten Bauarbeiten in Betrieb (Heizung, Lüftung,
Sanitär,
Elektroverteilung/-zentrale), da von diesen aus die
nicht von der Sanierung betroffenen
Gebäudeteile versorgt werden. Diese Zentralen, sowie
die entsprechenden
Leistungstrassen sind entsprechend zu schützen und
dürfen keinesfalls beschädigt
werden.

4. Ausführung
Sofern keine gesonderten Positionen ausgeschrieben
sind, sind die Kosten für die
nicht vom Auftraggeber gestellte Baustelleneinrichtung
in die Preise einzubeziehen.
Die Beleuchtung der Arbeitsplätze ist Bestandteil der
Baustelleneinrichtung.

Änderungen in der Leistungsausführung, abweichend von
den gestellten Plänen,
dürfen nur in Übereinstimmung mit der Bauleitung
vorgenommen werden.

Die Lagerung feuergefährlicher Stoffe bedarf einer
ausdrücklichen Zustimmung der
Bauleitung.

Durch den Auftragnehmer benötigten
Baustelleneinrichtungen und Lagerplätze sind
mit der Bauleitung abzustimmen.
Die Baustelleneinrichtung ist getrennt beschrieben.
Flurschäden bei Lagerung und
Arbeiten außerhalb befestigter Geländeflächen sind so
gering wie möglich zu halten
und nach Abzug der Baustelleneinrichtungen in den vor
Beginn der Arbeiten
angetroffenen Zustand herzurichten. Straßen-, Wege-
und Geländeverunreinigungen
(durch Baufahrzeuge) sind umgehend zu beseitigen und
sind allgemein
einzukalkulieren.

5. Abrechnungshinweise
Für Aufmaß und Abrechnung gelten - falls in den
Abrechnungshinweisen für die
einzelnen Gewerke (Besonderer Teil) oder im
Leistungsverzeichnis nicht anders
geregelt - die Bestimmungen der DIN 18299 ff. (VOB/C).

Im Zuge der Leistungserbringung nachträglich nicht
mehr zu ermittelnde Massen von
Bauteilen sind vorher aufzumessen. Bei Aufmaßen werden
nur technisch erforderliche
bzw. technologisch mögliche Maße anerkannt.
Mehrleistungen bzw. Folgeleistungen
gehen zu Lasten des Verursachers.
Aufmaße sind, falls zum Nachweis erforderlich, ggf.
durch Skizzen, Angabe des
Gebäudeteils, der Raumnummer o. ä. zu belegen.

Bei der Abrechnung der Leistungen sind die gleichen
Positionsnummern wie im
Leistungsverzeichnis zu verwenden.

6. Umlagen, Verbrauchskosten
6.1 Baustrom
Die Verbrauchskosten für Benutzung des Baustroms
werden vom Auftraggeber
getragen.

6.2 Bauwasser
Die Verbrauchskosten für Benutzung des Bauwassers
werden vom Auftraggeber
getragen.

7. Dokumentation
Nach Fertigstellung der Baumaßnahmen ist eine
vollständige Dokumentation in digitaler Form (im Format
PDF) auf einem USB-Stick oder über einen Link an den
Bauherrn zu übergeben. Die Dokumentation ist eine
Abnahmevoraussetzung und mit hinreichendem Vorlauf zur
Schlussrechnung zu übergeben. Der
erforderliche Aufwand ist in die einzelnen
Einheitspreise einzukalkulieren und wird nicht
gesondert vergütet,
soweit keine separate Position im Leistungsverzeichnis
vorhanden ist.

Bestandteil der Dokumentation sind immer die
Ausstellung einer
Fachunternehmererklärung, einer
Fachbauleitererklärung, einer Errichtererklärung,
sowie für sämtliche Produkte der Nachweis gemäß
Bayerische Technische
Baubestimmungen (BayTB) über den fachgerechten Einbau.
Dies beinhaltet
insbesondere Kopien der Verwendbarkeitsnachweise wie
bauaufsichtliche
Zulassungen und bauaufsichtlichen Prüfzeugnisse, der
Leistungserklärungen bei
CE-Kennzeichnung, der Produkt- und
Sicherheitsdatenblätter, sowie der jeweiligen
Übereinstimmungserklärungen des Fachunternehmers über
die fachgerechte und
zulassungskonforme Herstellung / Einbau. Darüber
hinaus sind sämtliche Montage-,
Revisions- und Wartungsunterlagen, sowie Pflege- und
Reinigungshinweise
beizufügen.

8. Bauzeiten / Einschränkungen der Bautätigkeit
Während des gesamten Sanierungszeitraums ist
durchgängig Rücksicht auf
Mitarbeiter und Besucher des Gebäudedes, sowie bei
Schulen auf die Schüler und
Lehrer der Schuleinrichtung zu nehmen. Dies betrifft
insbesondere eine umfassende
Rücksichtnahme im Hinblick auf Lärmimmissionen.

Grundsätzlich gilt die 6-Tage Woche. Samstag ist
Arbeitstag, Arbeiten gemäß den
rechtlichen Bestimmungen für Gewerbebetriebe sind
möglich.

Ganztägig an Sonn- und gesetzlichen Feiertagen im
Bundesland Bayern
- sowie werktags in der Zeit von 20:00 Uhr bis 7:00
Uhr -
sind Bauarbeiten nicht erlaubt.

Ausnahmen hierzu hat der AN eigenständig und auf
eigene Kosten bei den
zuständigen Genehmigungsbehörden abzufragen und zu
beantragen. Dies ist auch
dem Auftraggeber rechtzeitig anzuzeigen.

9. Lärmemissionen
Aufgrund des laufenden Schulbetriebes sind
grundsätzlich nur Maschinen/ Geräte mit
geringer Lärmentwicklung einzusetzen. Lärmende
Arbeiten sind rechtzeitig vor Beginn
der Arbeiten anzumelden. Für den Schutz gegen Baulärm
gelten insbesondere die
Anforderungen des BIMSCHG, die Allgemeinen
Verwaltungsvorschrift gegen Baulärm
- Geräuschimmission - und der zusätzlichen
landesrechtlichen Vorschriften, sowie die
DIN 4109.
Immissionsrichtwert von 7 bis 20 Uhr: 55 db (A)
Immissionsrichtwert von 20 bis 7 Uhr: 40 db (A)

10. Brandschutz
Der Brandschutz ist bei der gesamten Baumaßnahme,
insbesondere bei der
Abtrennung ggf. noch genutzter Gebäudeteile,
durchgängig zu gewährleisten.

11. Bauwesenversicherung
Soweit der AG eine projektbezogene
Bauleistungsversicherung abschließt, hat der AN
unabhängig davon vor Auftragserteilung den Nachweis
über eine bestehende und
angemessene Berufs- / Bauhaftpflichtversicherung
vorzulegen.

12. Bauschutt, Abfall
Jeder Unternehmer hat seinen Schutt, seine Abfälle,
Verschnitt usw. auf eigene
Kosten gemäß VOB selbst zu beseitigen und zu entsorgen
bzw. der fachgerechten
und umweltfreundlichen Verwertung zuzuführen.
Jeder Unternehmer hat die Baustelle bzw. seinen
Arbeitsbereich arbeitstäglich gemäß
VOB von Schutt und Abfällen zu reinigen und diesen
Schutt bzw. diese Abfälle
getrennt nach Wertstoffen zu entsorgen bzw. der
Verwertung zuzuführen.
Werden die Arbeitsplätze von Unternehmen nicht
arbeitstäglich sauber gehalten und /
oder unterlassen Unternehmen trotz Aufforderung durch
die Objektüberwachung die
Schutt- bzw. Abfallberäumung in die dafür
vorgehaltenen Container, dann werden der
Schutt bzw. die Abfälle auf Kosten des jeweiligen
Unternehmers bauseitig durch den
AG entsorgt bzw. der Verwertung zugeführt.

13. Materialökologie
Beschichtungen:
Bei allen Beschichtungen (Grundierungen,
Imprägnierungen, sonstige Anstriche,
Spachtelungen, Öle / Wachse, Korrosions-, Brandschutz,
etc.) sind möglichst
umweltverträgliche, insbesondere lösemittelarme
Produkte und Verfahren zu
verwenden. Dabei sind die Einstufungen entsprechend
dem jeweiligen Produkt- bzw.
Giscode der Bauberufsgenossenschaft zu Grunde zu legen
(siehe: www.gisbau.de)
und die Vorgaben der einschlägigen Technischen Regeln
für Gefahrstoffe (TRGS) zu
berücksichtigen. Als Grundierungen, Lacke und Lasuren
dürfen generell nur
schadstoffarme Produkte entsprechend den
Vergabeunterlagen des Umweltzeichens
RAL-UZ12a (Blauer Engel) verwendet werden.
Reaktionsharze dürfen nur im
technisch notwendigen Umfang eingesetzt werden. Die
technische Notwendigkeit ist
nachzuweisen. Die Produkte sind an der Baustelle im
Originalgebinde zu verwenden.
Die Beschichtungen der Schreiner-, Stahlbau-,
Metallbau- und Schlosserarbeiten sind
grundsätzlich im Produktionsbetrieb des Auftragnehmers
vorzunehmen. Auf der
Baustelle sind sie nur im Ausnahmefall nach vorheriger
Zustimmung des
Auftraggebers erlaubt. Das jeweilige Produkt- und
Sicherheitsdatenblatt ist vor
Ausführung vorzulegen.

Feinstaub / Gesundheitsgefährlicher Staub:
Das "Merkblatt zur Staubminderung bei Baustellen" der
Regierung von Oberbayern ist
zu beachten. Die Staubentwicklung ist weitestgehend zu
vermeiden. Bei
Maschineneinsatz sind staubarme, abgestimmte
Bearbeitungssysteme (Maschine und
Mobilentstauber) zu verwenden, die den allgemeinen
Staubgrenzwert von 3 mg/m³ für
die alveolengängige (A-) Fraktion sowie 10 mg/m³ für
die einatembare (E-) Fraktion
einhalten.
Entsprechende Maschinen sind von der BG BAU als "Typ
I- Gerät" klassifiziert und
unter www.gisbau.de veröffentlicht.
Werden gesundheitsgefährliche mineralische Stäube oder
andere Gefahrstoffe
freigesetzt, sind die notwendigen Maßnahmen der
jeweiligen Technischen Regel
Gefahrstoffe (TRGS 505, 519, 521, 559 u.a.) und der
Gefahrstoffverordnung
festzulegen.

Formaldehyd:
Um unzumutbare Formaldehydkonzentrationen zu
vermeiden, ist die Richtlinie
Klassifizierung und Überwachung von
Holzwerkstoffplatten bezüglich der
Formaldehydabgabe (DIBT-Richtlinie 100) zu befolgen.
Der Nachweis über die
Emissionsklasse der Holzwerkstoffplatten ist vor
Zuschlagserteilung vorzulegen.

Gefährliche Inhaltsstoffe (CMR-Stoffe):
Produkte, bei denen im Produkt- und
Sicherheitsdatenblatt krebserzeugende
(cancerogene), erbgutverändernde (mutagene) und
fortpflanzungsgefährdende
(reproduktionstoxische) Inhaltsstoffe aufgeführt sind,
sind ausgeschlossen.

Holzschutzmittel:
Es müssen - bei gleicher Eignung - möglichst
umweltverträgliche Produkte und
Verfahren verwendet werden. Dabei ist die Einstufung
entsprechend dem
Produkt-Code der Bauberufsgenossenschaft zu Grunde zu
legen.
Holzschutzmittel für nichttragende Bauteile müssen das
RAL-Prüfzeichen der
Gütegemeinschaft Holzschutzmittel e. V., für tragende
Bauteile das Prüfzeichen des
Deutschen Instituts für Bautechnik aufweisen.
Behandlungen mit Holzschutzmitteln sind grundsätzlich
im Produktionsbetrieb des AN
vorzunehmen. An der Baustelle sind sie nur im
Ausnahmefall nach vorheriger
Zustimmung des Auftraggebers erlaubt. Das jeweilige
Produkt- und
Sicherheitsdatenblatt ist vor Ausführung vorzulegen.

Kleber, sonstige Verlegewerkstoffe:
Grundsätzlich dürfen nur lösemittelfreie / -arme
Verlegewerkstoffe (Voranstriche,
Leime, Kleber, Spachtel etc.) verwendet werden. Dabei
sind die Einstufungen
entsprechend dem Giscode der Bauberufsgenossenschaft
zu Grunde zu legen und die
Vorgaben der Technischen Regeln für Gefahrstoffe TRGS
610 zu berücksichtigen.
Kann auf lösemittelhaltige Produkte an der Baustelle
nicht verzichtet werden, so dürfen
sie nur bei gleichzeitiger, mechanischer Lüftung
verwendet werden. Das jeweilige
Produkt- und Sicherheitsdatenblatt ist vor Ausführung
vorzulegen.

Tropenholz:
Auf den Einsatz von Tropenholz ist zu verzichten.

14. Bauleiter, Vorarbeiter
Bei Ausführungsbeginn muss der Name des
verantwortlichen Bauleiters vor Ort und
seines Stellvertreters benannt werden. Der
verantwortliche Bauleiter ist für die
Sicherheit vor Ort verantwortlich. Ein Wechsel des
Bauleiters ist unverzüglich
schriftlich mitzuteilen.

Für die Ausführung der Arbeiten ist ein Vorarbeiter zu
benennen, der während der
gesamten Leistungserbringung des AN auf der Baustelle
anwesend zu sein hat. Ein
Wechsel der Vorarbeiters ist nur in Abstimmung mit dem
AG zulässig.

Setzt der Auftragnehmer Fremdkolonnen
(genehmigungspflichtig) zur Ausführung ein,
so sind diese ständig durch den AN, wegen der
technischen Zusammenhänge, der
Konstruktion, sowie der daraus sich ableitenden
Ausführung, grundsätzlich zu
beaufsichtigen.

Die Bauleiter und die Vorarbeiter müssen die deutsche
Sprache in Schrift und Wort
beherrschen.

Es finden in der Regel je nach Erfordernis 7- bzw.
14-tägige jour-fixe auf der
Baustelle statt. Eine Teilnahme des zuständigen
Bauleiters bzw. Vorarbeiters ist
verpflichtend.

15. Ausführungsunterlagen
Dem Leistungsverzeichnis liegen als
Kalkulationsgrundlage Planunterlagen in digitaler
Form bei. Bei sämtlichen Planbeilagen ist der
angegebene Maßstab auf Richtigkeit zu
prüfen. Die der Ausschreibung beiliegenden Pläne und
Unterlagen sind jedoch nicht
zur Bauausführung freigegeben. Unterlagen zur
Ausführung erhält der AN nach
Auftragsvergabe in Form von pdf-Dateien.

Planunterlagen in ausgedruckter Papierform werden
seitens des AG nicht zur
Verfügung gestellt, sondern nur in digitaler Form.
Erforderliche Papierausdrucke
sind in Eigenverantwortung und auf Kosten des AN
selbst zu veranlassen.

*Hinweis*
Zusätzliche Technische Vertragsbedingungen -
Besonderer Teil - Erdbaubauarbeiten

ALLGEMEINES UND GELTUNGSBEREICH:
Maßgebend für die Ausführung sind die VOB Teil C,
Allgemeine Technische
Vertragsbedingungen für Bauleistungen (ATV), neueste
Fassung, und die darin
enthaltenen, den jeweiligen Gewerken entsprechende
DIN, also DIN 18299 ff, einschl.
aller sonstigen einschlägigen Normen und Vorschriften,
behördlichen Erlasse und
Gesetze.

AUSFÜHRUNG:
Der Aushub ist genau nach den angegebenen Höhenpunkten
auszuführen. Die
Aushubarbeiten erfolgen abschnittsweise in enger
Abstimmung mit der Bauüberwachung.
Bei den Aushubarbeiten sind die Materialien nach
Angabe der Aushubüberwachung zu
sortieren und zur Bereitstellungsfläche zu
transportieren.

Die Baugrube ist sauber und eben herzustellen. Durch
Arbeitsgeräte aufgewühlte
Baugrubenflächen müssen sachgerecht verdichtet werden.
Bei den Positionen Verfüllen
bzw. Auffüllen von Bodenmaterial ist generell das
lagenweise Verdichten im Abstand von
ca. 30 cm mit schweren Rüttelgeräten in die
Einheitspreise einzurechnen.

Der vereinbarte Einheitspreis versteht sich
grundsätzlich für die fertige, komplette
Ausführung der Arbeiten, einschl. Liefern, Abladen,
Lagern und Einbauen der Materialien
auf der Baustelle und die Ausführung aller Leistungen
unter Zugrundelegung der
anerkannten Regeln der Technik und der gesetzlichen
und behördlichen Vorschriften.

Die Kalkulation hat grundsätzlich auf Basis der
beiliegenden Gebäudepläne sowie den
einzelnen Ausschreibungspositionen zu erfolgen.
Nachträgliche Forderungen zu
Einzelpositionen aufgrund örtlicher Gegebenheiten, die
aus den Plananlagen zur
Ausschreibung ersichtlich sind, werden nicht anerkannt.

Vor Abgabe des Angebots hat sich der Auftragnehmer
über Zufahrtswege,
Arbeitsbedingungen usw. auf der Baustelle zu
überzeugen. Nachträgliche Forderungen
für Arbeitserschwernisse sind ausgeschlossen.

NEBENLEISTUNGEN:
Das Sichern von Grenzsteinen und ähnlichem ist in die
Einheitspreise einzurechnen. Das
Abhandenkommen von Grenzsteinen, Höhenpunkten und
sonstigen Markierungen gehen
zu Lasten des AN.

*Hinweis*
Allgemeine Hinweise Erdarbeiten auf dem Gelände

Vor Beginn der Erdarbeiten hat der AN Einsicht in die
Spartenpläne vorzunehmen und ggf.
Rücksprache mit dem jeweiligen Versorger zu halten.
Kosten für die Beschaffung der
genehmigten Spartenpläne sind in die Einheitspreise
mit einzukalkulieren.

Das Baufeld befindet sich auf einem Schulgelände,
welches in Teilbereichen in Nutzung
befindlich ist. Zum Schutz der Personen sind jeweilige
Gräben in jedem Fall entsprechend
zu sichern.

*Hinweis*
Hinweise Baustelleneinrichtung

BE-Fläche allgemein:
Das Lagern von Material, sowie das Aufstellen von
Gerät / Container auf dem
Baustellengelände ist nur nach vorheriger
schriftlicher Genehmigung durch den AG auf
eigens dafür zugewiesenen Flächen möglich. Ein
Flächenanspruch besteht ausschließlich
für Material- und Aufenthalts/Bauleitungscontainer
sowie für eine angemessene
kurzzeitige Zwischenlagerung von Baumaterialien. Die
Flächen sind vom AN
eigenverantwortlich festzulegen und durch einen
vorzulegenden
Baustelleneinrichtungsplan vom AG genehmigen zu lassen
(als Planungsgrundlage liegt
diesem Leistungsverzeichnis ein Lageplan bei).

Der Plan ist spätestens 14 Kalendertage nach
Auftragserteilung vorzulegen. Die Flächen
sind unmittelbar nach Benutzung wieder in den
ursprünglichen Zustand zu versetzen. Es
besteht kein Anspruch auf Parkmöglichkeit auf dem
Baugelände.

Es dürfen nur Flächen innerhalb der Baustelle befahren
werden.
Bestehende Vegetationsflächen innerhalb der Baustelle,
wie
Wurzelbereiche von Bäumen bis zu einem Meter außerhalb
der Kronentraufe
Pflanzflächen
Rasen- und Wiesenflächen
dürfen jedoch nicht befahren werden.

Ausgenommen hiervon ist die Bearbeitung solcher
Flächen mit entsprechenden Geräten
und Maschinen auf Anweisung der Bauleitung.
Materiallagerung auf bestehenden Vegetationsflächen
ist nicht zulässig.
Zufahrtswege, Nebenflächen und Einrichtungen sind vor
Verschmutzung oder
Beschädigung zu schützen und in einem verkehrssicheren
Zustand zu halten.
Öffentliche Verkehrsflächen (Straße/ Radweg/ Gehweg)
sind mehrmals täglich und nach
Bedarf von Verschmutzung zu reinigen.

Bauleitungs-/Aufenthaltscontainer:
Aufgrund des durchlaufenden Schulbetriebs auch während
der Bau- und
Sanierungsarbeiten, können im genutzten Schulgebäude
keine Aufenthaltsflächen zur
Verfügung gestellt werden.

Ein notwendiger Bauleitungs- und/oder
Aufenthaltscontainer kann aufgrund der beengten
Platzverhältnisse nur in der absolut notwendigen Größe
auf der BE-Fläche aufgestellt
werden. Die vorgesehene Größe ist ein 10 FT-Container
(LxB = 299 x 244 cm). Größere
Container bis max. 20 FT nur nach vorheriger Freigabe
durch den AG. Der Container
muss stapelbar sein, einschließlich erforderlicher
Treppenanlage bis 1. OG, soweit
erforderlich.

Die Baustelleneinrichtungsfläche ist nur zum
Tagesaufenthalt vorgesehen.
Schlafgelegenheiten, sowie Übernachtungscontainer,
sind auf der BE-Fläche, sowie auf
dem Schulgelände nicht zulässig.

Lager-/Magazincontainer/Lagerfläche:
Notwendige Lager- /Magazincontainer können aufgrund
der beengten Platzverhältnisse
nur gemäß entsprechend freier Flächen innerhalb der
BE-Fläche zugewiesen werden.

Sanitärräume:
Bauseits werden keine Sanitäranlagen zur Verfügung
gestellt.

BE-Anfahrt:
Anfahrts- und Standmöglichkeiten für LKW- und evtl.
Autokran gemäß beigefügtem
Baustelleneinrichtungsplan. Untergrundbefestigung,
Zufahrtsmöglichkeiten, sowie
sonstige Randbedingungen obliegen in
Eigenverantwortung dem AN.

Baukran:
Es wird kein Baukran zur Verfügung gestellt, außer
ggf. im kurzen Zeitraum der
Erbringung von Baumeisterarbeiten im dritten Schritt
der Baumaßnahme. Alle
erforderlichen Kräne/Hebezeuge und Aufzüge obliegen
eigenverantwortlich dem AN und
sind in die Einheitspreise der nachfolgenden
Positionen einzukalkulieren.

Fassadengerüst:
Bauseits werden im dritten Schritt der Baumaßnahme
umlaufend um die
Gebäudeaußenkanten Fassadengerüste als Arbeits- und
Schutzgerüste bereitgestellt,
einschließlich Auskragungen für Dachüberstände und
Dachfanggerüst an den oberen
Rändern.
Lastklasse: 3 (2 kN/m²)
Breitenklasse W06

Firmenschilder:
Das Anbringen eigener Firmenschilder ist auf der
Baustelle nicht zulässig bzw. erst nach
vorheriger schriftlicher Freigabe durch den AG. Ein
Anspruch darauf besteht nicht.

*Hinweis*
Entsorgungskosten und -nachweise

In die abgefragten Leistungen zur Entsorgung von
Aushub, demontiertem Material und
Bauteilen sind sämtliche Lager-, Transport- und
Sicherungsaufwendungen
einzukalkulieren.
Bei der Entsorgung ist die örtliche Abfallsatzung
strikt zu befolgen. Sämtliche Nachweise
über die Entsorgung sind vom AN unaufgefordert
vorzulegen.

*Hinweis*
Aufmaßerstellung

Der Auftrag teilt sich in die zwei Titel "TGA in
Außenanlagen" und "Erdbau und
Baustelleneinrichtung" auf. Diese werden von
unterschiedlichen Büros bearbeitet. Somit
sind die jeweiligen Aufmaße auch in diese beiden Titel
zu unterteilen.

Für die Abrechnung von Erdarbeiten und Rohrgräben ist
die ZTV Rohrgraben zu
beachten. Aufgrund der Grabentiefe ist ohne Böschung
zu arbeiten.

Vor Beginn der Aushubarbeiten ist vom Auftragnehmer
eine Zeichnung mit einem
Regelprofil für die Gräben anzufertigen und dem
Auftraggeber zur Prüfung und Freigabe
vorzulegen. Diese freigegebene Zeichnung bildet die
verbindliche Abrechnungsgrundlage.
Ausführung und Abrechnung dient, zur Prüfung und
Freigabe vorzulegen.

### Titel 01 TGA in Außenanlagen

*Hinweis*
Technische Beschreibung (Medien)

Technische Vorbemerkungen TGA in Außenanlagen

1. Allgemeine Rahmenbedingungen und Termine

Die im Rahmen dieses Leistungsverzeichnisses zu
erbringenden Arbeiten sind zwingend
und ausschließlich während der Sommerferien
03.08.2026-14.09.2026 auszuführen.

Sämtliche Leistungen müssen mit dem Ende der
Sommerferien vollständig
abgeschlossen und abgenommen sein. Ziel ist es, den
nachfolgenden Schulbetrieb nicht
zu stören. Vorbereitende Maßnahmen während des
laufenden Schulbetriebs sind nicht
gestattet; die Arbeiten dürfen erst ab dem ersten Tag
der Sommerferien beginnen.

Ab Beginn der Sommerferien wird die Turnhalle für die
Dauer der gesamten
Sanierungsmaßnahme (03.08.2026 - ca. 15.03.2027) nicht
mehr genutzt. Eine temporäre
Versorgung der Turnhalle während der Bauphase ist
daher nicht erforderlich.
Eine bestehende Gasleitung im Erdreich wird im Vorfeld
stillgelegt und evakuiert,
vor Beginn der Arbeiten ist der Status der Stilllegung
bei der örtlichen Objektüberwachung
zu erfragen.

2. Leistungsumfang

Die nachfolgend beschriebenen Leistungen umfassen die
Erneuerung der erdverlegten
Grundleitungen für Schmutz- und Regenwasser im
Außenbereich der Turnhalle.

2.1 Arbeiten Schmutzwasser
Im Zuge der Gesamtsanierung der Turnhalle werden die
Schmutzwasser-Grundleitungen
sowie der Anschlusskanal zum bestehenden öffentlichen
Schmutzwasserkanal erneuert.
Hierzu sind im Außenbereich neue Grundleitungen (KG
2000) sowie neue
Schmutzwasserschächte nach den Vorgaben der Planung zu
verlegen und zu errichten.

2.2 Arbeiten Regenwasser
Aufgrund einer Systemumstellung von einer
innenliegenden auf eine außenliegende
Regenentwässerung werden die Regenwasserleitungen im
Außenbereich neu verlegt, um
die neuen Einlaufpunkte anzuschließen.

Die beiden bestehenden Regenwasserschächte bleiben
erhalten und werden weiter
genutzt. An diesen Schächten sind neue Anschlüsse für
die neuen Rohrleitungen
fachgerecht herzustellen. Die bestehenden, nicht mehr
benötigten Anschlüsse sind
dauerhaft und wasserdicht stillzulegen.

2.3 Arbeiten Sickerschacht
Der Sickerschacht im Norden des Gebäudes ist
fachgerecht zu reinigen und mit einem
neuen Deckel zu versehen. Der Sickerschacht im Süden
der Turnhalle ist nicht
Bestandteil dieser Leistung, da dieser bereits im
Rahmen einer früheren Baumaßnahme
im Jahr 2021 ertüchtigt wurde.

3. Schnittstellen und Besondere Hinweise

Schnittstelle Regenentwässerung:
Die Schnittstelle zu den Regenwasser-Fallsträngen
(bauseits) bildet jeweils das
Regenwasserstandrohr.

Höhenbezug Schachtabdeckungen:
Als vorläufige Bezugshöhe für die Oberkante der neuen
Schachtabdeckungen gilt die
aktuelle Geländeoberkante zum Zeitpunkt der
Ausführung. Die endgültige Anpassung der
Schachtdeckel auf die finale Geländehöhe ist nicht
Bestandteil dieses
Leistungsverzeichnisses. Diese Arbeiten erfolgen zu
einem späteren Zeitpunkt nach
Rückbau der Baustelleneinrichtungsflächen und der
abschließenden
Geländemodellierung durch ein anderes Gewerk.

Im Bereich der Rohrgräben, die sich innerhalb des
BE-Bereichs befinden werden bis OK
des aktuellen geländes aufgefüllt.

Die notwendigen Nebenarbeiten für Erdbau und
Baustelleinrichtung im Bereich der zu
verlegenden Trassen sind ebenfalls Bestandteil diese
Auftrags und finden sich im Titel
"Erdbau und Baustelleneinrichtung" wieder. Zudem sind
dort Wege-, Pflaster- und
Asphaltierarbeiten aufgeführt, die zur Bereitstellung
der zur Nutzungsaufnahme zwingend
notwendigen Flächen dienen. Diese Flächen befinden
sich im Bereich der Rohrtrasse,
aber außerhalb der BE-Flächen. Damit der Schulbetrieb
nach den Sommerferien
uneingeschränkt ablaufen kann, wird außerhalb der
BE-Fläche die Oberfläche wieder
hergestellt.

#### Bereich 01.01 Schmutzwasser- und Regenwasserleitungen

*Hinweis*
Schmutzwasser- und Regenwasserrohleitung PP

*Hinweis*
Schmutz- und Regenwasserleitungen im Außenbereich der
Turnhalle

**01.01.1 Rohr PP MD DN 125**
*** Bezugsbeschreibung
Rohr PP MD DN 125

Vollwandabwasserrohre und Formstücke aus Polypropylen
(PP-MD) gemäß DIN EN 14758-1 mit werksseitig
eingelegter
Lippendichtung. Hochlastkanalrohr mit hoher
Ringsteifigkeit
> 10 kN/m² (durch MPA-Gutachten nach DIN EN ISO 9969
bestätigt), im Schwerlastbereich (SLW 60) einsetzbar.
Die
Rohrleitungen sind unter Beachtung der DIN EN 1610 und
der
Herstellerverlegeanleitung zu verlegen.
Verlegung, in vorh. Bodenschlitzen und Gräben, Bettung
wird
gesondert vergütet, Form- und Verbindungsstücke werden
gesondert vergütet.
Menge: 55,000 m

**01.01.2 Rohr PP MD DN 150**
*** wie Position 01.01.1
Menge: 61,000 m

**01.01.3 Rohr PP MD DN 200**
*** wie Position 01.01.1
Menge: 19,000 m

**01.01.4 Passstücke Rohr PP MD DN 125**
*** wie Position 01.01.1
Passstücke Rohr PP MD DN 125

Länge bis 0,5 m
passend zu vorbeschriebenem Rohr DN 125
Menge: 6,000 St

**01.01.5 Passstücke Rohr PP MD DN 150**
*** wie Position 01.01.1
Passstücke Rohr PP MD DN 150

Länge bis 0,5 m
passend zu vorbeschriebenem Rohr DN 150
Menge: 6,000 St

**01.01.6 Passstücke Rohr PP MD DN 200**
*** wie Position 01.01.1
Passstücke Rohr PP MD DN 200

Länge bis 0,5 m
passend zu vorbeschriebenem Rohr DN 200
Menge: 4,000 St

**01.01.7 Bogen aus PP MD DN 125**
*** wie Position 01.01.1
Bogen aus PP MD DN 125
mit Steckmuffenverbindung, mit Lippendichtung
alle Abgänge und Grade
Menge: 1,000 St

**01.01.8 Bogen aus PP MD DN 150**
*** wie Position 01.01.1
Bogen aus PP MD DN 150
mit Steckmuffenverbindung, mit Lippendichtung
alle Abgänge und Grade
Menge: 30,000 St

**01.01.9 Bogen aus PP MD DN 200**
*** wie Position 01.01.1
Bogen aus PP MD DN 200
mit Steckmuffenverbindung, mit Lippendichtung
alle Abgänge und Grade
Menge: 6,000 St

**01.01.10 Einfachabzweig aus PP MD DN 150**
*** wie Position 01.01.1
Einfachabzweig aus PP MD DN 150
mit Steckmuffenverbindung, mit Lippendichtung
alle Abgänge und Grade
Menge: 1,000 St

**01.01.11 Einfachabzweig aus PP MD DN 200**
*** wie Position 01.01.1
Einfachabzweig aus PP MD DN 200
mit Steckmuffenverbindung, mit Lippendichtung
alle Abgänge und Grade
Menge: 1,000 St

**01.01.12 Reduzierung aus PP MD DN 200**
*** wie Position 01.01.1
Reduzierung aus PP MD DN 200
Alle Ausführungen und Reduzierungen
Menge: 2,000 St

**01.01.13 Überschiebmuffe / Doppelmuffe DN 125**
*** wie Position 01.01.1
Überschiebmuffe / Doppelmuffe DN 125
mit Dichtungsringen
Menge: 5,000 St

**01.01.14 Überschiebmuffe / Doppelmuffe DN 150**
*** wie Position 01.01.1
Überschiebmuffe / Doppelmuffe DN 150
mit Dichtungsringen
Menge: 5,000 St

**01.01.15 Überschiebmuffe / Doppelmuffe DN 200**
*** wie Position 01.01.1
Überschiebmuffe / Doppelmuffe DN 200
mit Dichtungsringen
Menge: 2,000 St

*Hinweis*
Schmutzwasserrohleitung PE HD

Schmutzwasserrohrleitungen ab dem Gebäudeaustritt bis
zum ersten Schacht werden in
PE-HD ausgeführt

**01.01.16 PE-HD Rohr DN 125**
*** Bezugsbeschreibung
PE-HD-Rohr DN 125

PE-Abwassersystem für Entwässerungsanlagen nach
DIN EN 12056 in Verbindung mit DIN 1986-100 sowie
DIN EN 752.

Abwasserleitungen aus getemperten PE-Rohren und
Formstücken mit glatten Enden, für Abwasserleitungen
innerhalb und außerhalb von Gebäuden; Verbindung durch
Elektro- Muffenschweißung oder Stumpfschweißung;
Verlegung
nach Herstellerrichtlinien unter Einhaltung der DIN
EN12056
und DIN 1986-100 sowie DIN EN 752 und DIN EN 1610.

Die Verarbeitung und Verlegung ist nach den
herstellerspezifischen Vorschriften sowie unter
Einhaltung
einschlägiger Normen durchzuführen.

Elektro-Schweißmuffen, Form- und Verbindungsstücke
werden
separat im Leistungsverzeichnis ausgeschrieben.
Verschnitt
sowie Befestigungs- und Kleinmaterial sind in die
Einheitspreise
einzukalkulieren.

Werkstoff: PE-HD
Dimension: DN 125
Menge: 9,000 m

**01.01.17 PE-HD-Steckmuffe DN125**
*** wie Position 01.01.16
PE-HD-Steckmuffe DN125 mit Lippendichtung

Verwendungszwecke:
Zur Gebäudeentwässerung

Eigenschaften:
Mit Lippendichtung aus EPDM
Schweißende zum Verbinden mit Elektroschweißmuffe

Werkstoff: PE-HD
Dimension: DN 125
Menge: 1,000 St

**01.01.18 PE-HD-Bogen alle Grade DN 125**
*** wie Position 01.01.16
PE-HD-Bogen alle Grade DN 125
für Abwasserleitungen innerhalb und außerhalb von
Gebäuden,
Verbindung mit Elektro- oder Stumpfschweißung

Werkstoff: PE-HD
Dimension: DN 125
Menge: 3,000 St

**01.01.19 PE-HD-Passstück DN 125**
*** wie Position 01.01.16
PE-HD-Passstück DN 125
für Abwasserleitungen innerhalb und außerhalb von
Gebäuden,
bis 0,5 m gemäß DIN 18381
Verbindung mit Elektro- oder Stumpfschweißung

Werkstoff: PE-HD
Dimension: DN 125
Menge: 1,000 St

**01.01.20 PE-HD-Elektro-Schweißmuffe DN 125**
*** wie Position 01.01.16
PE-HD-Elektro-Schweißmuffe DN 125

Werkstoff: PE-HD
Dimension: DN 125
Menge: 5,000 St

*Hinweis*
Anschluss Schmutzwasser an Bestand

**01.01.22 Anschluss Schmutzwasser an Bestand herstellen**
Anschluss Schmutzwasser an Bestand herstellen

Auf dem Baufeld befindet sich ein bestehender
Schmutzwasseranschluss. Dieser wird im Zuge der
Erdarbeiten
zum Teil rückgebaut.

Unmittelbar nach dem bestehenden Schmutzwasserschacht
RSWH 5.2 erfolgt der Anschluss auf die bestehende
Schmutzwasserleitung. Der Bestandsabwasserschacht ist
sorgfältig / beschädigungsfrei freizulegen.

Um auf den Anschluss anschließen zu können, werden
nachfolgende Leistungen notwendig und sind in den
Einheitspreis mit einzukalkulieren:

Trennen / Freischneiden der alten Schmutzwasserleitung
DN 125 PP/PE
Bestehende / Demontierte Leitung entsorgen
Leitungsende säubern und für Neuanschluss vorbereiten
inkl. Übergangsteil falls erforderlich

Hinweis:
Die Arbeiten werden in einer Tiefe von ca. 1,25 m
unter GOK
ausgeführt. Eine entsprechende Erschwernis muss in die
Einheitspreise mit eingerechnet werden. Verbau wird
separat
vergütet.
Menge: 1,000 St

*Hinweis*
Sonstiges

**01.01.23 Kennzeichnung Rohranschlüsse DN 100 bis DN 250**
Kennzeichnung Rohranschlüsse DN 100 bis DN 250

Leitungsenden der Rohranschlüsse an den
Übergangspunkten
zu Fremdgewerken (z. B. Regenrinnen, Gebäudeanschluss
und
Anschluss an weiterführende Rohrtrassen) mit einer
Holzlatte
Kennzeichnen und einmessen des Anschlusspunktes mit
Eintragung in die Werkpläne.
Menge: 5,000 St

**01.01.24 Verschließen der Anschlusspunkte DN 125 - 150**
Verschließen der Anschlusspunkte DN 125 - 150
zum Schutz vor Verschmutzung.

einschließlich liefern und montieren einer
Verschlusskappe,
-stopfen oder Enddeckel
Rohrmaterial: PP oder PE-HD
Menge: 5,000 St

**01.01.25 Wurzelsperre 65 cm**
*** Bezugsbeschreibung
Wurzelsperre 65 cm

Thermisch verfestigtes Geotextil als vertikale
Wurzelsperre zur
Verhinderung von Schäden durch Baumwurzeln an
Leitungen,
Rohrleitungen, Tragschichten u.ä. liefern und laut
Herstellerangaben einbauen.

Materialeigenschaften: 65 cm hoch, 100% Polypropylen,
Geotextil thermisch verfestigt, 290 g/m² und einseitig
aufgebrachter Extrusionsschicht, 35g/m², 100%
wasserdicht,
recyclebar, resistent gegen Bakterien und die meisten
Chemikalien.

Höhe: 65 cm
Menge: 32,000 m

**01.01.26 Wurzelsperre 100 cm**
*** wie Position 01.01.25
jedoch Wurzelsperre 100 cm

Höhe: 100 cm
Menge: 49,000 m

**01.01.27 Rohrleitung markieren mit Trassenwarnband**
Rohrleitung markieren mit Trassenwarnband
aus PVC, mit eingelegtem Ortungsdraht

Verlegung:
ca. 40 cm über Rohrscheitel.
Farbe und Beschaffenheit des Warnbandes je nach zu
schützendem Medium.
Menge: 144,000 m

#### Bereich 01.02 Schachtbauwerke

*Hinweis*
Sickerschacht

Alle nachfolgenden Bauteile müssen vom AN zum
jeweiligen Einbauort geliefert bzw.
montiert werden. Dies beinhaltet auch den Einsatz von
etwaigen Kränen, Baggern oder
ähnlichem, was zur Lieferung und Montage benötigt
wird. Zwischenlagerungen von
sperrigen Gegenständen müssen mit der örtlichen
Hochbauleitung abgeklärt werden. Die
Zufahrt zu der Baustelle ist über eine Straße möglich.
Der Aufstellungsort der Schächte
befindet sich im unbefestigten Gelände.

**01.02.1 Anschluss an bestehenden Sickerschacht**
Anschluss an bestehenden Sickerschacht

1x Erstellen Kernbohrung für Rohr DN 200
1x Rohr einführen und Abdichten mittels
Gliederkettendichtung. Diese wird in einer gesonderten
Position vergütet
1x Verschluss bestehender Rohrleitung DN 125 mittels
PP-Rohr Muffe und Blinddeckel (bei Bedarf)
Menge: 2,000 St

**01.02.2 Zulage für zusätzlichen Verschluss**
Zulage für zusätzlichen Verschluss
bestehender Rohrleitung bis DN 150 RW für oben genannte
Revisionsschächte mittels PP-Rohr Muffe und Blinddeckel
Menge: 3,000 St

**01.02.3 Reinigung Sickerschacht und Austausch Filter- und Kiesschicht**
Reinigung Sickerschacht und Austausch FIlter- und
Kiesschicht

Austausch Filter- und Kiesschicht in bestehenden
Sickerschächten DN1000 mit Einstieg d = 600 mm,
Lichte Schachttiefe bis 3 m, ohne Steigeisen o. ä.

Die im Schacht vorzufindenden Filter- und Kies- oder
Schotterschichten sind mit geeignetem Gerät
(z. B. Saugspülwagen) zu entfernen. Zur Entschlammung
ist der
Bodenbereich aufzulockern um die Materialien
abzusaugen.
Sofern erforderlich sind die an der Schachtwand
befindlichen
Reste der Filterschicht abzuschälen. Unter Umständen
ist
Handaushub oder Aushub mit passendem Gerät notwendig um
die nachfolgend beschriebenen Filter und Kiesschichten
in
beschriebener Stärke einzubringen zu können.

Einbau einer neuen Filterschicht,
Sand karbonathaltig, Körnung 0,25  4 mm
nach ATV A 138, Fassung 2002
in Höhe von min. 50 cm
eine Wasserdurchlässigkeit von kf = 1x10-3 m/s
muss gewährleistet sein.

Einbau einer neuen Kiesschicht, aus Feinkies stark
durchlässig
kf von 10-3 bis 10-2 m/s in Höhe von min. 50 cm

In den Einheitspreis sind alle zuvor beschriebenen
Tätigkeiten,
Materialien und Geräte entsprechend einzukalkulieren.
Menge: 1,000 St

*Hinweis*
Dichtungseinsätze für die Schachtdurchfürhung
Regenwasser

**01.02.4 Dichtungseinsatz für Rohrdurchmesser 158-162 mm**
*** Bezugsbeschreibung
Dichtungseinsatz für Rohrdurchmesser 158-162 mm
zur Abdichtung von Rohr-/Kabeldurchführungen.
Dicht gegen nichtdrückendes Wasser.
Einsatz in bauseitiges Futterrohr oder
WU-Betonkernbohrung.

Dichtungseinsatz als nichtgeteilte Dichtung,
mit Gestellringen aus rostfreiem Edelstahl V2A oder
V4A,
mit Elastomer-Dichtung, Dichtbreite 20 mm, aus EPDM
oder
NBR, Dichtigkeit gegen nichtdrückendes Wasser,
gasdicht,
mit geprüfter Radondichtigkeit,
erfüllt Anforderungen nach FHRK-Standard 20,
nach FHRK Prüfgrundlage GE 101 geprüft,
einschl. Kernbohrungsversiegelung bei Einsatz in
Kernbohrungen

Wartungsfreie Ausführung (kein Nachspannen
erforderlich),
Montage von der druckabgewandten Seite

Inkl. Befestigungsmaterial (Schrauben, Dübel).
Die Kernbohrungswandung ist vor dem Einsetzen
des Dichtungseinsatzes zu konservieren; inkl.
Konservierungsmittel nach Herstellerangabe einbauen;
inkl.
Zulagen nach DIN 18195

Kernbohrungs- Innendurchmesser 250 mm Kernbohrung wird
separat vergütet

für Rohrleitungen DA 160 mm
Menge: 1,000 St

**01.02.5 Dichtungseinsatz für Rohrdurchmesser 200-204 mm**
*** wie Position 01.02.4
Dichtungseinsatz für Rohrdurchmesser 200-204 mm
Kernbohrung: 300 mm
Menge: 2,000 St

*Hinweis*
Revisionsschächte für Schmutzwasser

Alle nachfolgenden Bauteile müssen vom AN zum
jeweiligen Einbauort geliefert bzw.
montiert werden. Dies beinhaltet auch den Einsatz von
etwaigen Kränen, Baggern oder
ähnlichem, was zur Lieferung und Montage benötigt
wird. Zwischenlagerungen von
sperrigen Gegenständen müssen mit den Bauherren
abgeklärt werden. Die Zufahrt zu der
Baustelle ist über eine Straße möglich. Der
Aufstellungsort der Schächte befindet sich im
unbefestigten Gelände.

**01.02.6 Schacht DN 1000 T bis 0,8 m - SW**
*** Bezugsbeschreibung
Schacht DN 1000 T bis 0,8 m - SW
für Schmutzwasser

Schacht aus Beton-/Stahlbetonfertigteilen DIN EN 1917
und
DIN V 4034-1, rund, DN 1000, mit Schachtunterteil,
Schachtringen/Schachtrohr, ggf. Übergangsring oder
Übergangsplatte, Schachthals und Auflageringen.

Bauteilverbindung mit Dichtringen aus Elastomeren
DIN EN 681-1 und DIN 4060 als Kompressionsdichtung,
Dichtringe lose mitgeliefert, bauseits auf das
Spitzende
aufgezogen, einläufiger Steigeisengang mit Steigbügeln
DIN 19555, aus Grauguss, sowie Laufschiene zur
Befestigung
der Absturzsicherung vom Tragegeschirr für Personen,
einschließlich Rohrhülsen für die Befestigung der
mobilen
Einstiegshilfe im Schachtkonus. Gerinne offen und
Auftritt aus
Beton C 35/45, Auftritt in Scheitelhöhe, Anschlüsse für
gelenkige Einbindung der Zu- und Abläufe mit Muffe.

Gerinne Eck oder Durchgang

1 x Zulauf für Rohr aus PE HD, DN 125
1 x Ablauf für Rohr aus PP MD, DN 125

lichte Schachttiefe bis 0,8 m.

Hinweis:
Die tatsächliche Tiefe der Schachtbauwerke ist mit den
Planungsunterlagen abzustimmen.

Die Oberkante der Schachtabdeckung ist auf GOK
definiert.
Die Höhen der jeweiligen Geländeoberkanten sind dem
aktuellen Außenanlagen-Plan zu entnehmen und
abzustimmen.
Menge: 1,000 St

**01.02.7 Schacht DN 1000 T bis 1,0 m - SW**
*** wie Position 01.02.6
Schacht DN 1000 T bis 1,00 m - SW

Gerinne Eck oder Durchgang

1 x Zulauf für Rohr aus PP MD, DN 125
1 x Ablauf für Rohr aus PP MD, DN 125

lichte Schachttiefe bis 1,0 m.

Hinweis:
Die tatsächliche Tiefe der Schachtbauwerke ist mit den
Planungsunterlagen abzustimmen.

Die Oberkante der Schachtabdeckung ist auf GOK
definiert. Die
Höhen der jeweiligen Geländeoberkanten sind dem
aktuellen
Außenanlagen-Plan zu entnehmen und abzustimmen.
Menge: 1,000 St

*Hinweis*
Revisionsschächte für Regenwasser

Alle nachfolgenden Bauteile müssen vom AN zum
jeweiligen Einbauort geliefert bzw.
montiert werden. Dies beinhaltet auch den Einsatz von
etwaigen Kränen, Baggern oder
ähnlichem, was zur Lieferung und Montage benötigt
wird. Zwischenlagerungen von
sperrigen Gegenständen müssen mit den Bauherren
abgeklärt werden. Die Zufahrt zu der
Baustelle ist über eine Straße möglich. Der
Aufstellungsort der Schächte befindet sich im
unbefestigten Gelände.

**01.02.8 Schacht DN 1000 T bis 1,10 m - RW**
Schacht DN 1000 T bis 1,20 m - RW
für Regenwasser

Schacht aus Beton-/Stahlbetonfertigteilen DIN EN 1917
und
DIN V 4034-1, rund, DN 1000, mit Schachtunterteil,
Schachtringen/Schachtrohr, ggf. Übergangsring oder
Übergangsplatte, Schachthals und Auflageringen.

Bauteilverbindung mit Dichtringen aus Elastomeren
DIN EN 681-1 und DIN 4060 als Kompressionsdichtung,
Dichtringe lose mitgeliefert, bauseits auf das
Spitzende
aufgezogen, einläufiger Steigeisengang mit Steigbügeln
DIN 19555, aus Grauguss, sowie Laufschiene zur
Befestigung
der Absturzsicherung vom Tragegeschirr für Personen,
einschließlich Rohrhülsen für die Befestigung der
mobilen
Einstiegshilfe im Schachtkonus. Gerinne offen und
Auftritt aus
Beton C 35/45, Auftritt in Scheitelhöhe, Anschlüsse für
gelenkige Einbindung der Zu- und Abläufe mit Muffe.

Gerinne Eck oder Durchgang

1 x Zulauf für Rohr aus PP MD, DN 150
1 x Ablauf für Rohr aus PP MD, DN 200

lichte Schachttiefe bis 1,2 m.

Hinweis:
Die tatsächliche Tiefe der Schachtbauwerke ist mit den
Planungsunterlagen abzustimmen.

Die Oberkante der Schachtabdeckung ist auf GOK
definiert. Die
Höhen der jeweiligen Geländeoberkanten sind dem
aktuellen
Außenanlagen-Plan zu entnehmen und abzustimmen.
Menge: 1,000 St

**01.02.9 Zulage für zusätzlichen Zulauf DN 150 - 250 - RW**
Zulage für zusätzlichen Zulauf DN 150 - 250 - RW
für oben genannte Revisionsschächte
Menge: 1,000 St

*Hinweis*
Zubehör-Schächte

Zur Höhenanpassung für die vorgenannten
Schachtbauwerke werden zusätzliche
Auflageringe in den folgenden Positionen beschrieben.

**01.02.10 Distanzring - Höhe 40 mm**
Distanzring - Höhe 40 mm

lichte Weite 62,5 cm
Höhe 40 mm
passend für die jeweiligen Schächte

Es ist durch das Setzen des Erdreichs mit
nachträglichem
anpassen der Ausgleichsringe zu planen.
Menge: 2,000 St

**01.02.11 Distanzring - Höhe 100 mm**
Distanzring - Höhe 100 mm

lichte Weite 62,5 cm
Höhe 100 mm
passend für die jeweiligen Schächte

Es ist durch das Setzen des Erdreichs mit
nachträglichem
Anpassen der Ausgleichsringe zu planen.
Menge: 1,000 St

**01.02.12 Distanzring - Höhe 120 mm**
Distanzring - Höhe 120 mm

lichte Weite 62,5 cm
Höhe 120 mm
passend für die jeweiligen Schächte

Es ist durch das Setzen des Erdreichs mit
nachträglichem
Anpassen der Ausgleichsringe zu planen.
Menge: 1,000 St

**01.02.13 Einholm- Einstieghilfe aus Edelstahl / Stahl**
Einholm- Einstieghilfe aus Edelstahl / Stahl

versenkbar
zur Montage an Schachtwand

Bestehend aus:
Führungshülse quadratisch 44 x 44 mm mit mindestens
3 Befestigungspunkten und Haltestange, Länge: ca.1,6
m, zur
Verriegelung von unten in der Führungshülse.

Einschließlich geeignetem Befestigungsmaterial
Geprüft nach DIN EN 19572
Menge: 3,000 St

**01.02.14 Öffnungswerkzeug Schachtdeckel Klasse B**
Öffnungswerkzeug Schachtdeckel Klasse B
passend für die vorgenannten Schachtdeckel.
Zur Übergabe an den Bauherren.
Die Übergabe ist schriftlich zu protokollieren.
Menge: 1,000 St

*Hinweis*
Schachtabdeckungen Schmutzwasser

**01.02.15 Schachtabdeckung Klasse B -SW**
Schachtabdeckung Klasse DB- RW

mit Lüftung
mit eingebautem Gussring
im Betonrahmen Durchmesser 600 mm
Befahrbar Klasse B

Einschließlich passendem Schmutzfänger zum Einlegen
für vor
genannte Schachtabdeckung.
Menge: 2,000 St

*Hinweis*
Schachtabdeckungen Regenwasser

**01.02.16 Schachtabdeckung Klasse B - RW**
Schachtabdeckung Klasse B - RW

mit Lüftung
mit eingebautem Gussring
im Betonrahmen Durchmesser 600 mm
Befahrbar Klasse B

Einschließlich passendem Schmutzfänger zum Einlegen
für vor
genannte Schachtabdeckung.
Menge: 1,000 St

*Hinweis*
Inspektionssschacht Regenwasser
bestehend aus Schachtboden, Steigrohr und
Teleskopabdeckung.

Schachtsystem DN/OD 400 gemäß DIN EN 13598.

Für einen reibungslosen Bauablauf wird das Steigrohr
zunächst passend zur
vorhandenen Geländeoberkante installiert. Die
entscheidende Flexibilität bietet die
Teleskopabdeckung: Sie erlaubt eine nachträgliche
Höhenanpassung um ca. 40 cm, um
den Schachtdeckel exakt auf das finale Niveau zu
bringen.
Bei der Installation ist daruaf zu achten, dass eine
nachträgliche Anpassung von min
ca. 20 cm möglich ist.
Die nachträgliche Geländeanpassung ist nicht Teil
dieses Leistungsverzeichnisses. Eine
Anpassung an das tatsächliche Geländeniveau erfolgt im
Anschluss durch das Gewerk
Außenanlagen.

**01.02.17 Schachtboden Gerade DN/OD 400**
Schachtboden DN/OD 400
für vorbschriebenes Schachtsystem
mit geraden Gerinne für Rohre DN/OD 150
gemäß DIN EN 13598-2.

Schachtboden aus Polypropylen (PP) mit angeformten
KG-Anschlussmuffen und eingelegten Lippendichtring je
Muffe.
Zum Anschließen von Rohren nach DIN EN 1401-1,
DIN EN 13476-2, DIN EN 14758-1, etc.
Gefälle des Schachtbodens 1%
Steigrohre SN2 aus PVC-U (weichmacherfrei) nach
DIN EN 13476-2 oder KG2000 SN2 nach DIN EN 14758-1.
Gerinne Typ Gerade und offen. Anschlüsse DN/OD 160.
Das Schachtsystem ist unter Beachtung der DIN EN 1610
und
den Herstellervorgaben zu verlegen.

Schacht DN 400

1 x Zulauf für Rohr aus PP MD, DN 150
1 x Ablauf für Rohr aus PP MD, DN 150
Menge: 1,000 St

**01.02.18 PP-Steigrohr DN/OD 400 500 mm**
PP-Steigrohr DN/OD 400 500 mm
für vorbeschriebenen Schachtsystem
Schachtsystem - Steigrohr DN/OD 400 gemäß DIN EN
13598-2.
Vollwand-Steigrohr aus KG2000 SN2 DIN EN 14758-2
DN/OD 400, Länge 500 mm.
Das Schachtsystem ist unter Beachtung der DIN EN 1610
zu
verlegen.
Menge: 1,000 St

**01.02.19 PP-Teleskopabdeckung DN/OD 315 B 125 (12,5t)**
PP-Teleskopabdeckung DN/OD 315 B 125 (12,5t)
für vorbeschriebenes Schachtsystem
Schachtsystem DN/OD 400 gemäß DIN EN 13598.
Teleskopabdeckung B 125 mit Lüftung, quadratisch,
verschraubar mit 2 Innensechskantschrauben M10.
Gussdeckel EN 124, 355 mm x 355 mm.
Inkl. PP-Teleskoprohr in grün.
Das Schachtsystem ist unter Beachtung der DIN EN 1610
zu
verlegen.
Menge: 1,000 St

**01.02.20 PE-Schmutzfänger DN/OD 315**
PE-Schmutzfänger DN/OD 315
für vorbeschriebenes Schachtsystem
Schachtsystem DN/OD 400 gemäß DIN EN 13598.
PE-Schmutzfänger für alle Gussdeckel der
Teleskopabdeckung, Kunststoff-Eimer nach DIN 1236.
Das Schachtsystem ist unter Beachtung der DIN EN 1610
zu
verlegen.
Menge: 1,000 St

*Hinweis*
Vortext Kernbohrungen in Stahlbeton

Kernbohrungen in Stahlbeton waagrecht und senkrecht,
bis zu einer Arbeitshöhe von
4,0 m.
Die Bohrungen sind komplett zu erstellen. Das
Durchschneiden von Bewehrungen wird
nicht gesondert vergütet.
Ansetzen und Einrichten des Diamant-Kern-Bohrgerätes,
unabhängig vom
Kernbohrdurchmesser, an einer Wand oder am Fußboden,
(das Ansetzen erfolgt im
rechten Winkel zur Bohrung) einschl. aller
Nebenarbeiten.

Wand- bzw. Deckenstärke bis 15 cm

**01.02.21 Kernbohrung Stahlbeton D = 247-253 mm**
*** Bezugsbeschreibung
Kernbohrung Stahlbeton D = 247-253 mm
in ca. 40 cm dicken Stahlbeton einschl. An- und
Abfahrt, Aufbau
des Bohrgerätes, Vorhalten von Wasser und Strom,
Absaugen
des Bohrwassers und Entsorgen der Bohrkerne; Enthalten
ist
ebenfalls das Durchtrennen des im Stahlbeton
enthaltenen
Armierungsanteils. Ausführungsbeginn erst nach unten
aufgeführter Freigabe durch die Statik.
Menge: 1,000 St

**01.02.22 Kernbohrung Stahlbeton D = 297-304 mm**
*** wie Position 01.02.21
Menge: 2,000 St

#### Bereich 01.03 Erdarbeiten

*Hinweis*
Allgemeine Hinweise Erdarbeiten auf dem Gelände

Vor Beginn der Erdarbeiten hat der AN Einsicht in die
Spartenpläne vorzunehmen und
ggf. Rücksprache mit dem jeweiligen Versorger zu
halten. Kosten für die Beschaffung der
genehmigten Spartenpläne sind in die Einheitspreise
mit einzukalkulieren.

Das Baufeld befindet sich auf einem Schulgelände,
welches in Teilbereichen in Nutzung
befindlich ist. Zum Schutz der Personen sind jeweilige
Gräben in jedem Fall entsprechend
zu sichern.

Für den Bereich der Außenanlagen. Der
Baustellenbereich ist vom öffentlichen
Straßennetz aus mit den erforderlichen Baumaschinen
erreichbar.

*Hinweis*
Entsorgungskosten

In die abgefragten Leistungen zur Entsorgung von
demontiertem Material und Bauteilen
sind sämtliche Lager-, Transport- und
Sicherungsaufwendungen einzukalkulieren.
Bei der Entsorgung ist die örtliche Abfallsatzung
strikt zu befolgen. Sämtliche Nachweise
über die Entsorgung sind vom AN unaufgefordert
vorzulegen.

*Hinweis*
Erdarbeiten für Rohrtrassen und Schächte

*Hinweis*
Bautechnische Bodenklassifizierung

nach 18496GW bzw. GI
Bodenklasse 3-5 nach 18300

**01.03.1 Aushub Gerät Leitungen bis 1,00 m**
*** Bezugsbeschreibung
Aushub Gerät Leitungen bis 1,0 m

Aushub bis zum Boden der Gräben für Schmutz- und
Regenwasserleitungen, profilgerecht ausheben. Verbau
nur
nach Notwendigkeit (Verbau wird gesondert abgerechnet).
Aushub profilgerecht lösen, seitlich lagern, verfüllen
und
verdichten. Das Planum ist wieder ordnungsgemäß
herzustellen, sprich Verfüllen und Verdichten nach DIN
4094
und anschließend lagenweise in Schichten von max. 30 cm
wieder verfüllen und verdichten.
Verdichtungsgrad mind. DPr 0,98. Bodenverdrängung über
5 bis 15 %, verdrängten Boden laden und zur Kippstelle
fördern
und planieren, einschl. Kippgebühr.
Arbeiten mit Gerät.

Aushubtiefe bis 1,0 m
Sohlenbreite der Gräben über 0,8 bis 1,0 m
Menge: 115,000 m3

**01.03.2 Aushub Gerät Leitungen bis 1,25m**
*** wie Position 01.03.1
Aushub Gerät Leitungen bis 1,25 m

Aushubtiefe bis 1,25 m
Sohlenbreite der Gräben über 0,8 bis 1,0 m
Menge: 89,000 m3

**01.03.3 Liefern und Einbringen von Sand bis DN 200**
Liefern und Einbringen von Sand bis DN 200

Körnung 0/4 mm
Bettung und Überdeckung der Rohrleitungen
Höhe der Bettung 10 cm zuzüglich Leitungszone
Höhe der Überdeckung 10 cm über Rohrscheitel
für Rohr DN 100 - 200

Liefern und nach Einbauanleitung des Herstellers
einbauen.
Menge: 144,000 m

**01.03.4 Aushub Schächte 1,25 m**
Aushub Schächte 1,25 m

Boden der Gruben für Schächte und Rigolen profilgerecht
ausheben ab Geländeoberfläche, Verbau wird gesondert
vergütet, Aushub seitlich lagern (Humus getrennt
lagern).

Verfüllen und Verdichten nach den zusätzlichen
technischen
Vertragsbedingungen und Richtlinien für Aufgrabungen in
Verkehrsflächen (ZTVA-StB), Bodenverdrängung über 30
bis
40%, verdrängten Boden laden und zur Kippstelle
fördern und
planieren, einschl. Kippgebühr.

Bei der Abrechnung werden die Mindestbreiten für
Gruben mit
betretbarem Arbeitsraum (verbaute Grube) lt. DIN EN
1610
verwendet. Abrechnung senkrecht, ohne Böschungswinkel.

Aushubtiefe bis 1,25 m
Arbeiten mit Gerät
Menge: 28,000 m3

**01.03.5 Untergrund nachträglich Verdichten**
Untergrund nachträglich Verdichten
und plane Fläche herstellen für Regenwasser- und
Schmutzwasserschächte.
Bodenklassen 3-5 DIN 18300.
Verdichtungsgrad mind. DPr 1,00.

Hinweis:
Auflockerungen und aufgeweichte Bereiche ohne
ausreichende
Tragfähigkeit durch geeignetes Austauschmaterial
ersetzen.
Menge: 18,000 m²

**01.03.6 Ausgleichsschicht über Planum - 10 cm**
Ausgleichsschicht über Planum - 10 cm

Kies-Sand-Gemisch
Körnung 0/8 mm
mit Feinkornanteilen (< 0,063 mm) geringer als
5 Gewichtsprozent
liefern und mit einer Einbaudicke von 10 cm auf der
Baugrubensohle einbauen

Oberfläche mit leichtem Verdichtungsgerät nach ZTVA-StB
(Plattenrüttler) verdichten und mit Richtlatte
waagerecht und
eben abziehen.
Menge: 1,800 m3

**01.03.7 Handaushub - 100 %**
Handaushub - 100 %

Boden der Gräben für Abwasser- und Regenwasserkanäle,
nach Abtrag des Oberbodens, profilgerecht ausheben.
Verbau
nur nach Notwendigkeit (Verbau wird gesondert
abgerechnet),
Aushubtiefe bis 1,25 m, Sohlenbreite der Gräben über
0,7 bis
0,8 m, profilgerecht lösen, seitlich lagern, verfüllen
und
verdichten. Verdichtungsgrad mind. DPr 0,98.
Bodenverdrängung über 30 bis 40 %, verdrängten Boden
laden,
Abfuhr zur Deponie.

Arbeiten von Hand
Menge: 4,000 m3

**01.03.8 Unterlags- und Stützbeton**
Unterlags- und Stützbeton

Mindestgüte B10

Herstellen und Einbringen in Kleinmengen, einschl.
aller
Materialien und Nebenarbeiten zur Befestigung von
Rohranschlüssen, Festpunkten, und Stabilisierung des
Revisionsschachtes.
Menge: 2,000 m3

**01.03.9 Nachträgliches Verdichten im Rohrgraben**
Nachträgliches Verdichten im Rohrgraben
und Schachtgraben für Rohrgraben.
Homogenbereich 1 DIN 18300.
Verdichtungsgrad mind. DPr 0,98.
Menge: 140,000 m²

**01.03.10 Zwischenlagern auf Lagerplatz**
Zwischenlagern auf Lagerplatz

Erdaushub am Gewinnungsort aufladen und an einem vom
Auftragnehmer zu stellenden Lagerplatz zwischenlagern
und
wieder anliefern.

Ausführung nach Erfordernis und nur durch schriftliche
und
Anordnung der örtlichen Objektüberwachung.
Menge: 35,000 m3

**01.03.11 Austauschen im Grabenbereich**
Boden austauschen im Grabenbereich
bei nicht verwendbarem Erdmaterial.

Einschließlich Anlieferung und Einbringung, sowie
Abtransport
des nicht verwendbaren Materials.
Ausführung nach Erfordernis und nur durch schriftliche
und
Anordnung der örtlichen Objektüberwachung).
Menge: 12,000 m3

**01.03.12 Abfuhr von Aushubmaterial**
Abfuhr von Aushubmaterial
das wegen seiner Beschaffenheit zur Wiedereinfüllung
der
Gräben nicht geeignet ist (Erdreich / Kies mit
Bauschutt
vermischt) bzw. als verdrängter Boden nicht mehr
eingefüllt
wird, auf eine Kippe nach Wahl des Auftragnehmers.

Ausführung nach Erfordernis und nur durch schriftliche
und
Anordnung der örtlichen Objektüberwachung.
Menge: 18,000 m3

*Hinweis*
Erdarbeiten Sonstiges

**01.03.13 Hindernis im Boden DN 100 - 150 Kunststoffrohr Abwasser**
Hindernis im Boden DN 100 - 150 Kunststoffrohr Abwasser

Demontage und Entsorgung von Abwasserleitungen aus
Kunststoffen (wie PP, PE-HD) mit Formstücken im
Aushubbereich. Leitungen heraustrennen, Demontage
einschließlich Befestigung, Stütz- oder
Unterlagesbeton und
Rohrverbindung.

Abtransport und fachgerechte Entsorgung mit
Entsorgungsnachweis einschließlich aller Nebenarbeiten.
Ausführung der Leistung auf Veranlassung der örtlichen
Fachbauleitung.
Die Leistung ist mit sämtlichen Werkzeugen und
Betriebsmitteln
zu kalkulieren.

Anfallende Stoffe gehen in das Eigentum des AN über
und sind
fachgerecht zu entsorgen.
Menge: 2,000 m

**01.03.14 Hindernis im Boden DN 40 Stahlrohr Gas**
Hindernis im Boden DN 40 Stahlrohr Gas

Demontage und Entsorgung von bereits evakuierter
Gasleitungen aus Stahl mit Formstücken im
Aushubbereich.
Leitungen heraustrennen, Demontage einschließlich
Befestigung, Stütz- oder Unterlagesbeton und
Rohrverbindung.

Abtransport und fachgerechte Entsorgung mit
Entsorgungsnachweis einschließlich aller Nebenarbeiten.
Ausführung der Leistung auf Veranlassung der örtlichen
Fachbauleitung.
Die Leistung ist mit sämtlichen Werkzeugen und
Betriebsmitteln
zu kalkulieren.

Anfallende Stoffe gehen in das Eigentum des AN über
und sind
fachgerecht zu entsorgen.
Menge: 1,000 m

**01.03.15 Hindernis im Boden aufnehmen**
Hindernis im Boden aufnehmen

Es ist mit Beton-, Stahl- und Stahlbetonresten zu
kalkulieren,
Bauschutt, abbrechen und aufnehmen.

Rohrgrabentiefe bis 1,25 m

Anfallende Stoffe gehen in das Eigentum des AN über
und sind
fachgerecht zu entsorgen.
Menge: 0,500 m3

**01.03.16 Grabenverbau bis 1,25 m**
Grabenverbau bis 1,25 m

Herstellen, Vorhalten und Beseitigen eines
Grabenverbaus nach
DIN 18303.
Ausführung des Grabenverbauers nach Wahl des AN,
einschließlich Verbau wieder beseitigen.
Erdaushub wird separat vergütet.
Abgerechnet wird von der vorgeschriebenen Oberkante des
Verbaus bis zur Grabensohle

Verbautiefe bis 1,25 m
Sohlenbreite bis 1,00 m
Menge: 52,000 m2

**01.03.17 Schachtverbau bis 1,25 m**
Schachtverbau bis 1,25 m
Herstellen, Vorhalten und Beseitigen eines
Schachtverbauers
nach DIN 18303.
Homogenbereich 1 DIN 18300. Ausführung nach Wahl des
AN,
einschließlich Verbau wieder beseitigen.
Verbautiefe bis 1,25 m
Sohlenbreite bis 2,50 m

Einsatz in rollierender Arbeitsweise.
Menge: 25,000 m2

**01.03.18 Verdichtungsnachweis als Rammsondierung**
Verdichtungsnachweis als Rammsondierung
oder Lastplattenversuch im Bereich neben Schächten und
an
vom AG festzulegenden Stellen der Rohrtrasse.

Der Nachweis ist schriftlich zu dokumentieren.
Menge: 5,000 St

#### Bereich 01.04 Bauhilfsleistungen

**01.04.1 Baustelleneinrichtung vorhalten**
Baustelleneinrichtung vorhalten

Aus ablauforganisatorischen Gründen können innerhalb
des
direkten Baustellenbereichs keinerlei Lager- und
Aufenthaltsbereiche geschaffen werden. Somit ist es
zwingend
erforderlich, dass jeder Auftragnehmer für sein
Montagepersonal Bauwagen und Unterkünfte bereitstellt.

Für die Lagerung und Sicherung von Materialien hat der
Auftragnehmer eigene, abschließbare Container
vorzuhalten.

Der Standort für Bauwagen und Container sowie
Lagerflächen
wird dem Auftragnehmer von der Bauleitung zugewiesen.

Für diese Leistungen ist ein Vorhalten für

1 x Container Materialien
1 x Container Personal

über die gesamte Bauzeit zu kalkulieren.
Menge: 1,000 St

**01.04.2 Auf- und Abbau der Baustelleneinrichtung**
Auf- und Abbau der Baustelleneinrichtung

Aufstellen der Baustelleneinrichtung vor Arbeitsbeginn
sowie
Abbau der Baustelleneinrichtung nach Fertigstellung der
Baustelle. Sämtliches zum Aufstellen, Abbauen und
Transport
benötigte Material sowie Maschinen sind in die
Einheitspreise
mit einzukalkulieren.

Hinweis:
Das Aufstellen der Container darf nur unter
Berücksichtigung
des Baustelleneinrichtungsplan (wird im Zuge der
Ausführungsplanung übergeben) erfolgen.
Menge: 1,000 St

**01.04.3 Führen Bautagebuch**
Führen Bautagebuch

Der AN hat ein Bautagebuch zu führen und wöchentlich
vorzulegen. Eine Kopie bzw. ein Durchschlag verbleibt
bei der
Objektüberwachung des Fachplaners zur Dokumentation.

Inhalt:
Datum
Objekt
Wetter (Temperatur, Bewölkung, Niederschlag)
Namen weiterer anwesender Firmen / Personen
Namen und Funktion des eingesetzten Personals des AN
Eingesetzte Baugeräte / -maschinen
Verwendete Materialien
Ergebnisse von Besprechungen (Anwesende, Name und
Firma), Beginn und Ende, usw.)
Dokumentation (Fotos) von tatsächlichen oder nur
vermuteten Mängeln und Beschädigungen, Verlauf von
Kabeln /  Rohrleitungen, bevor verfüllt wird
Baufortschritte im Allgemeinen (Überblick) und im
Detail
Dem Auftragnehmer übergebene Ausführungspläne ggf. mit
Index bei Planänderungen während der Ausführung.
Menge: 1,000 Psch

**01.04.4 Abnahme der Schmutzwasserleitungen**
Abnahme der Schmutzwasserleitungen
sowie der dazugehörigen Schachtbauwerke aller vor
genannten
Leistungen im Außenbereich, in Teilabschnitten durch
die
zuständige Behörde bzw. seinen Erfüllungsgehilfen
(eine Firma,
die auf der Firmenlsite für Kanaldirchtprüfungen
steht) so weit
gewünscht, einschließlich aller Nebenarbeiten und
Terminkoordinierung.

Leitungslänge ca. 60 m

Hinweis:
Das Abnahmeprotokoll ist inkl. der Unterschrift der
zuständigen
Behörde ebenso in den Bestands- und
Revisionsunterlagen zu
hinterlegen.
Menge: 1,000 St

**01.04.5 Spülen der Schmutzwasser - und Regenwasserkanalleitungen**
Spülen der Schmutzwasser - und
Regenwasserkanalleitungen
sowie deren Schachtbauwerke im Außenbereich
ca. 144 m Schmutzwassernetz.

Hinweis:
Die Prüfberichte sind ebenso in den Bestands- und
Revisionsunterlagen zu hinterlegen.
Menge: 1,000 St

**01.04.6 Prüfen der Schmutz- und Regenwasserkanalleitungen**
Prüfen der Schmutz- und Regenwasserkanalleitungen
sowie deren Schachtbauwerke im Außenbereich auf
Dichtigkeit
gemäß DIN 4033 Ziff. 9.2 mit 0,5 bar; im Einvernehmen
und
unter Aufsicht der Prüfbehörde durchführen.

In die Position einzurechnen ist:

Abdichten aller Rohrenden
Vorhalten der Druckprüfeinrichtung
zusätzliche Abzweige in Teilabschnitten nach
Erfordernis
und Baufortschritt
alle erforderlichen Werkzeuge und Geräte

Erstellung des Prüfprotokolls mittels zugelassenem
Messcomputer über die Druckprüfung und Unterschrift des
zuständigen Tiefbauamtes.

Hinweis:
Die Prüfberichte sind ebenso in den Bestands- und
Revisionsunterlagen zu hinterlegen.

Hinweis:
Die Dichtheitsprüfung darf nur durch fachlich
geeigneten und
unabhängigen dritten Unternehmer erfolgen.
Fachlich geeignete Unternehmer (FGU) sind Firmen, die
gemäß
den Anforderungen der Stadtwerke Geretsried für die
Zustandserfassung und Dichtigkeitsprüfung von
Abwasserleitungen und Schächten auf Privatgrund
geeignet
sind. Diese sind auf derm Firmenliste für
Kanaldichtheitsprüfung
gelistet.

Folgende FGU sind derzeit bei den Stadtwerken
Geretsried KU
gelistet:

KS Abwassertechnik GmbH
Gabelstraße 1
85777 Fahrenzhausen

Umwelttechnik Trimborn
Bruggspergerstr. 23
81545 München

Huber Linden OHG
Haarstraße 1
83623 Dietramszell-Linden

THG Abwassertechnik GmbH
Isarstraße 5
82065 Baierbrunn

Kanal Oberreiter GmbH
Westerham 5
84513 Töging

Abwassertechnik Kolb GmbH
Erbistal 42
86934 Reichling

RKI Rothdach-Kanalprüfung-Inspektion
Kirchhaslacher Str. 16
87770 Oberschönegg

Eine Abnahme der Leistungen erfolgt nur nach Freigabe
der
Dichtheitsprüfung durch die Stadtwerke Geretsried.

Bei Auftragserteilung ist der Objektüberwachung das
Unternehen spätestens nach einer Woche der FGU zu
benennen und die von den Stadtwerrken Geretsried
ausgestellte gültige Befugnis zur Dichtheitsprüfung, im
Zuständigkeitsbereich der Stadtwerke Ge-
retsried, vorzulegen

Der FGU, der die Prüfung durchführt, das gemäß der
Satzung
für die öffentliche Entwässerungseinrichtung der
Stadtwerke
Geretsried § 11 nicht an der Ausfühurng der
Kanalarbeiten
beteiligt gewesen sein.

Gesamtlänge des zu prüfenden Leitungsstranges:

Rohrleitung: Länge: bis ca.: 61 m; - Dimension: DN 125
2 Schächte: DN 1000 bis 1,25 m

Prüfmedium: Luft oder Wasser
Menge: 1,000 St

**01.04.7 Behördengänge / Dienstleistung**
Behördengänge / Dienstleistung
zur Errichtung der Schmutz- und Regenwasseranlage.
Koordination mit der zuständigen Behörde.

Anfertigen und Einreichen der Installations-Anmeldung
nach
den Vorschriften der zuständigen Behörde.

Bei der Kalkulation ist zu berücksichtigen, dass die
erforderliche
Installations-Anmeldung rechtzeitig beim zuständigen
Versorgungsunternehmen eingereicht wird, evtl.
anfallende
Gebühren sind im Einheitspreis einzurechnen.

Alle notwendigen Abstimmungen und Terminkoordinationen,
welche mit der zuständigen Behörde erforderlich werden
sind in
die Einheitspreise einzurechnen.
Menge: 1,000 St

#### Bereich 01.05 Montage-, Abnahme-, Revisionsunterlagen

*Hinweis*
Bestandsunterlagen Vorgaben des Bauherren

Bei der Erstellung der Bestandsunterlagen sind die
Vorgaben
des Bauherren in Bezug auf das Inhaltsverzeichnis und
die
Layerstruktur einzuhalten.

**01.05.1 Werk- und Montageplanung des Auftragnehmers**
Werk- und Montageplanung des Auftragnehmers

Zu den Leistungen des Auftragnehmers (AN) gehört die
Werk-
und Montageplanung für das Gewerk des AN. Die
Erstellung
der Werk- und Montageplanung ist auf der Grundlage der
vom
AG übergebenen Ausführungsplanung, der
Leistungsbeschreibung und der sonstigen Unterlagen,
sowie der
gültigen Normen, Verordnungen und Vorschriften
durchzuführen.

Die Ausführungsplanung wird von Seiten des AG mit einem
Vorlauf von 4 Wochen vor dem geplanten Montagebeginn
dem
AN zur Erstellung seiner Montageplanung zur Verfügung
gestellt. Nachfolgende Planungsunterlagen sind hierbei
mindestens durch den AN zu erstellen:

Koordinierte Werk- und Montagepläne M 1:50 und
Schnitte mit
allen Dimensionen, Durchflussmengen, Höhenangaben,
Bezugsmasse zum Bauwerk, Angaben zu Wärmedämmungen
und Isolierarten auf der TG Decke, Fundamenten, usw.
Detaillierung aller zur Ausführung kommenden
Schachtbauwerken und Rigolen mit Leitungsführung,
Auslegung, Berechnungen, Höhenangaben, Lage und Ort
Koordination und Abstimmung mit dem Entsorger und allen
weiteren Sparten im Baufeld
Statische Berechnungen / Nachweise für Fundamente,
Überdeckungen usw.
Zusammenführung der Sparten auf dem Baufeld
Abgleich mit den genehmigten Entwässerungsplänen und
Abweichungen
Ergänzung von Maßketten welche für die Montage
erforderlich sind
Ergänzung von Rohrsolen welche für die Montage
erforderlich sind
Einholung einer verkehrsrechtlichen Anordnung (falls
erforderlich). Die Ergebnisse und terminlichen
Abstimmungen sind bei Abgabe der W+M-Planung
vorzulegen

Die dem AN übergebenen Ausführungsplanunterlagen sind
zu
überprüfen, fortzuschreiben und auf den endgültigen
Ausführungsstand anzupassen. Mindestens nachfolgende
Leistungen sind hier auf Grundlage der vorliegenden
Planung
durch den AN zu erbringen:

Fortschreibung Ermittlung und Zusammenstellung der
Anschlussleistungen für Abwasser und Regenwasser
Die Grundrisspläne sind im Maßstab 1:50 hinsichtlich
Trassenführung, Materialien und Dimensionierung
vollständig ausgearbeitet. Aufgrund der äußerst
beengten
Platzverhältnisse sind bei der Bearbeitung folgende
Bearbeitungsschritte notwendig: Kontrolle aller
Bauteile, ob
die vorgesehenen Fabrikate mit dem konkret vorgesehenen
Typ hinsichtlich der Platzvorgabe möglich ist. Die
Überprüfung muss selbstverständlich im Zusammenhang mit
den übergebenen Übersichtsplänen und in Zusammenarbeit
mit den anderen Gewerken erfolgen.
Ergänzung und Darstellung der geplanten
Verbaumaßnahmen bei beengten Verhältnissen

Nach freigegebener W+M-Planung durch den AG ist die
komplette W+M-Planung inkl. aller Anmerkungen und
Ergänzungen 1-fach in Papier und in digitaler Form dem
AG zu
übergeben.

Die Position bezieht sich auf alle Anlagen.
Menge: 1,000 St

**01.05.2 Nachvermessung zur Herstellung von Bestandsplänen**
Nachvermessung zur Herstellung von Bestandsplänen

Alle verlegten Leitungen einschließlich Bauwerken wie
Revisionsschächten sind zu vermessen und nach
Koordinaten
mit Höhenlage (Schächte, Sohle und Deckel) in den
Bestandsplan einzutragen.

Für den Bestandsplan (Vergütung über nachfolgende
Position)
gilt:
Maßstab 1:100 / 1:50 mit kompletter Topographie
Größe ca. A0

Mit Darstellung der Rohrleitungen und dem Ausweis der
Flurstücksgrenzen und der Flurstücksnummern vermessen
unter Beachtung u.a. des DVGW Arbeitsblattes GW 120
bzw.
der DIN 2425, Teil 1 und 3

Die Einmessung erfolgt im offenen Graben.

Die Tiefenlage ist auf OK-Rohr einzumessen. Die Lage
von
Schächten, Abzweigen o. ä. ist auf eindeutig bestimmte
Bezugspunkte über Dreieckspunkte einzumessen.
Entsprechende Einbauskizzen sind Bestandteil der
Leistung.
Leitungen im Gebäude unter der Bodenplatte (wenn
vorhanden)
werden auf Gebäudeachsen vermaßt.

Layerstrukturen und Zeichnungsebenen gemäß Vorgaben
des AG.
Menge: 1,000 psch

**01.05.3 Erstellen der Bestandsunterlagen zur Sichtung an OÜ**
*** Bezugsbeschreibung
Erstellen der Bestandsunterlagen zur Sichtung an OÜ

Gewerk Schmutzwasser und Regenwasser im Gelände

Zur Anfertigung der Dokumentation werden dem
Auftragnehmer
die Projektpläne des Objektplaners und des Fachplaners
in
digitaler Form in gängigen Formaten (*.dwg, *.dxf;
*.doc,
*.xls,*.pdf) zur Verfügung gestellt.

Bei Erstellung der Bestandsunterlagen hat der AN die
Layerstruktur mit dem AG abzustimmen.
Planungsfortschreibungen sind unter Berücksichtigung
der
Layervorgaben vorzunehmen. Die Ausführungsplanung wurde
auf Basis der Vorgaben des Bauherrn erstellt.

Grundsätzlich muss die eigene Werk- und Montageplanung
des
AN Grundlage für die Dokumentation sein.

Der Auftragnehmer hat dem Auftraggeber alle für den
sicheren
und wirtschaftlichen Betrieb der Anlage erforderlichen
Bedienungs- und Wartungsunterlagen, sowie Pläne nach
dem
Ist-Zustand zu übergeben.

10 Arbeitstage vor Abnahme der Anlagen sind die
fortgeschriebenen Unterlagen nach dem aktuellen Stand
als
Bestandsunterlagen auf Datenträger (USB Stick) 1 fach
in
gängigen Formaten (*.dwg, *.dxf; *.doc, *.xls,*.pdf),
komplett mit
allen Plänen und Unterlagen an den Auftraggeber zu
übergeben. Die Pläne sind mit "Bestand, Firma, Datum"
zu
kennzeichnen.

Folgende Unterlagen müssen enthalten und mindestens in
folgenden separaten Registern abgelegt sein:

01.) Inhaltsverzeichnis

02.) Adressverzeichnis (Ersteller/ Kundendienst/
Wartungsdienst/ Störungsstelle usw.) mit
Telefonnummern der
Ansprechpartner

03.) Anlagenbeschreibungen mit Systembeschreibung

04.) Bedienungsanleitungen, Ersatzteilliste mit
Lieferantenverzeichnis, Pflegehinweise, Datenblätter,
Herstellerzertifikate Gerätebeschreibungen,
Benutzerhandbücher Installationsanleitungen
Wartungsplan,
Wartungs- und Bedienungsanleitung sowie Wartungstermine

05.) Herstellerzertifikate, Fabrikatslisten,
Prüfzeugnisse,
Bedienungsanleitungen

06.) Nachweise allgemeiner Art und Bauartzulassungen,
Fachunternehmererklärung, Übereinstimmungserklärung

07.) Messprotokolle und Informationen sind auf
elektronischen
Datenträgern USB Stick beizulegen.

08.) Protokolle und Prüfberichte (grundsätzlich mit
rechtsverbindlicher(Unterschrift) für:

Druckprotokolle Regenwasser
Druckprotokolle Schmutzwasser
Spülprotokolle Regenwasser
Spülprotokolle Schmutzwasser
Druckprotokolle Kälte und Trinkwasser
Protokolle Lüftung (Dichtheit, Optische Inspektion,
Reinigung)
Ausrüstungs- und Funktionserklärung
Protokoll über die Einweisung des Wartungs- und
Bedienungspersonals
Abnahmeprotokolle
Protokolle der Kamerabefahrung SW
Protokolle der optischen Inspektion der Rigolen

09.) Bestandspläne (Grundrisse), Gesamtfunktionsschema,
Strangschema nach dem aktuellen Stand.

10.) Fotodokumentation

Sollten vom AN für einzelne Register keine Unterlagen
erstellt
werden können, so sind die Register mit einem
entsprechendem Vermerk trotzdem anzulegen.

Die Dokumentation ist in deutscher Sprache
anzufertigen.

Die Vorlage der kompletten Dokumentation ist
Voraussetzung für die formale Abnahme durch den
Auftraggeber.

Die Bestandsdokumentation ist dem Bauherrn gegen
Unterschrift in 1-facher Ausfertigung in digitaler
Form mittels
USB-Stick oder Download-Link in mehrfarbiger
Darstellung in
geordnet mit Inhaltsangaben und Registerblättern zu
übergeben.
Menge: 1,000 St

**01.05.4 Erstellen der Bestandsunterlagen zur Übergabe an Bauherr**
*** wie Position 01.05.3
Erstellen der Bestandsunterlagen zur Übergabe an
Bauherrn
nach Einpflege aller Prüfanmerkungen aus dem 1. Satz
bzw der
Ergebnisse der Abnahme.

Für das Gewerk Grundleitungen für Schmutz und
Regenwasser

Erstellen der Bestandsunterlagen, Übergabe der Daten
auf
einem Digitalen Datenträger USB Stick oder als
Download-Link.
Menge: 1,000 St

**01.05.5 Fotodokumentation der Anlage**
Fotodokumentation der Anlage

Die fototechnische Dokumentation mittels digitaler
Kamera
sämtlicher ausgeführter Arbeiten ist in dieser
Position mit
abgegolten.

Die Fotodokumentation ist generell ab Beginn der
Arbeiten
durchzuführen und in die Bestandsunterlagen zu
integrieren.
Auf Verlangen der Objektüberwachung sind bereits vorab
Fotos
von Teilbereichen bereitzustellen.

Ausführung wie folgt:

Fotodokumentation der verlegten Leitungen vor
Überdeckung mit Verortungsplan, Angabe des Datums.

Die Fotos sind als Datei mit laufender Nummer und
Entstehungsort digital in vorgegebenem Register zu
hinterlegen.

Die Fotos sind mit laufender Nummer und Entstehungsort
in
eigenem Register in den Bestands- und
Revisionsunterlagen
einzuordnen.

Für die Kalkulation ist mit bis zu 200 Fotos zu
rechnen.
Menge: 1,000 St

**01.05.6 Feinterminplan der Ausführung**
Feinterminplan der Ausführung

Der AN erhält, nach Beauftragung vom AG, einen
Terminplan.

Dieser ist vom AN innerhalb 4 Wochen zu detaillieren
und mit
nötigen Vorgängen des AN zu ergänzen und der
Objektüberwachung zu übergeben.
Menge: 1,000 psch

**01.05.7 Personaleinsatzplan**
Personaleinsatzplan

Vom AN ist 4 Wochen nach Auftragserteilung, auf Basis
des
separat beschriebenen Feinterminplan der Ausführung,
ein
Personaleinsatzplan für die komplette Bauzeit mit
wöchentlicher
ca. Angabe des geplanten Personals auf der Baustelle,
mit
Unterteilung der Funktionen Bauleiter, Obermonteur,
Monteur
und Helfer, zu übergeben.
Menge: 1,000 psch

**01.05.8 3-Wochen-Planung**
3-Wochen-Planung

Der Auftragnehmer wird explizit darauf hingewiesen,
dass eine
enge Koordination der Arbeiten mit den weiter
beteiligten
Firmen und Gewerken erforderlich ist. Deshalb sind der
Objektüberwachung vom Auftragnehmer die geplanten
Arbeiten
der anstehenden Woche, sowie jeweils die
darauffolgenden drei
Wochen schriftlich mitzuteilen.

Die 3-Wochen-Planung ist durch den Auftragnehmer zu
erstellen und dient der Sicherstellung einer
effizienten
Abwicklung der Baustelle.

Mindestinhalt:

Ankündigung der durchzuführenden Arbeiten,
Bestellfristen
für Großkomponenten
Benötigte Informationen und Freigaben seitens Planung
bzw.
auch von Fremdgewerken
Personaleinsatzplanung
Anforderung erforderlicher Vorleistungen
Ankündigung von Freigaben für Folgegewerke

Der Plan hat die laufende Woche (aktuelle Woche) sowie
in
wöchentlicher Auflösung mindestens drei auf die
aktuelle
Woche folgende Wochen zu beschreiben und ist jede Woche
fortzuschreiben. Über die 3-Wochen-Planung soll die
Objektüberwachung in die Lage versetzt werden, die
ausführenden Firmen vorausschauend und mit entsprechend
zeitlichem Vorlauf zu unterstützen. Falls in der
Planung durch
die ausführenden Firmen keine Anforderungen eingetragen
sind, wird davon ausgegangen, dass bis zur dritten
nach der
aktuellen Woche alle Voraussetzungen für eine
termingerechte
und reibungslose Abarbeitung erforderlichen
Voraussetzungen
gegeben sind.

Die 3- Wochenplanung soll vor Ort mit der
Objektüberwachung,
nach Erstellung, besprochen werden.

Der erforderliche Zeitansatz ist in die Einheitspreise
einzukalkulieren, Kalkulationsansatz 1h/Woche. Personal
mindestens Obermonteur.

Abgabeformat schriftlich per pdf oder Excel. Eine
Vorlage wird
dem Auftragnehmer über die Objektüberwachung zur
Verfügung gestellt.
Menge: 1,000 psch

#### Bereich 01.06 Stundenlohnarbeiten

*Hinweis*
Stundenlohnarbeiten

Stundenlohnarbeiten werden nur nach Erteilung
gesonderter
schriftlicher Beauftragung ausgeführt und vergütet. Die
Abrechnung erfolgt nach Verrechnungssätzen gegen
Nachweis
der tatsächlich geleisteten Stunden und des
Materialverbrauchs.

Die Verrechnungssätze sind unter Beachtung der
preisrechtlichen Vorschriften ermittelt und gelten unabhängig
von der
Anzahl der abgerechneten Stunden. Für etwa anfallende
Stundenlohnarbeiten werden folgende Verrechnungssätze
angeboten:

Lohnkosten:

Sie enthalten den tatsächlichen Lohn mit den
Zuschlägen für
Gemeinkosten, Sozialkassenbeiträge, vermögenswirksame
Leistungen, Winterbauumlage und dergleichen sowie
Lohn- und
Gehaltsnebenkosten, An- und Abfahrtszeiten, Wegekosten.

Zuschläge für Nacht-, Sonntags- und Feiertagsarbeit
sind nicht
eingerechnet und ggf. gesondert nachzuweisen. Die
Verrechnungssätze gelten während der vertraglich
vereinbarten
Ausführungsfrist, es sei denn, die Erstattung der
Lohn- und
Gehalt Mehr- oder -minderforderungen
(Lohngleitklausel) ist
Vertragsbestandteil.

Nachfolgende Stundenansätze sind geschätzt, die
Verrechnungssätze gelten unabhängig von der Anzahl der
abgerechneten Stunden.

Die Stundensätze der einzelnen Lohngruppen sind
komplett
auszufüllen. Sollte der Bieter über eine nachfolgend
aufgeführte
Lohngruppe nicht verfügen, hat er die nächst höher
qualifizierte
einzusetzen.

**01.06.1 Baustellenleiter/-in / Schachtmeister/-in**
Baustellenleiter/-in / Schachtmeister/-in

Stundenlohnarbeiten durch Arbeitskräfte auf Anordnung
des AG
ausführen. Der Verrechnungssatz für die jeweilige
Arbeitskraft
umfasst sämtliche Aufwendungen wie Lohn- und
Gehaltskosten, Lohn- und Gehaltsnebenkosten, Zuschläge,
lohngebundene und lohnabhängige Kosten, sonstige
Sozialkosten, Gemeinkosten, Wagnis und Gewinn.
Erschwerniszuschläge sowie Zuschläge für Überstunden,
Nacht-, Sonntags- und Feiertagsarbeit werden gesondert
vergütet.
Menge: 3,000 h

**01.06.2 Hilfsschachtmeister/-in**
Hilfsschachtmeister/-in

Stundenlohnarbeiten durch Arbeitskräfte auf Anordnung
des AG
ausführen. Der Verrechnungssatz für die jeweilige
Arbeitskraft
umfasst sämtliche Aufwendungen wie Lohn- und
Gehaltskosten, Lohn- und Gehaltsnebenkosten, Zuschläge,
lohngebundene und lohnabhängige Kosten, sonstige
Sozialkosten, Gemeinkosten, Wagnis und Gewinn.
Erschwerniszuschläge sowie Zuschläge für Überstunden,
Nacht-, Sonntags- und Feiertagsarbeit werden gesondert
vergütet.
Menge: 3,000 h

**01.06.3 Vorarbeiter/-in**
Vorarbeiter/-in

Stundenlohnarbeiten durch Arbeitskräfte auf Anordnung
des AG
ausführen. Der Verrechnungssatz für die jeweilige
Arbeitskraft
umfasst sämtliche Aufwendungen wie Lohn- und
Gehaltskosten, Lohn- und Gehaltsnebenkosten, Zuschläge,
lohngebundene und lohnabhängige Kosten, sonstige
Sozialkosten, Gemeinkosten, Wagnis und Gewinn.
Erschwerniszuschläge sowie Zuschläge für Überstunden,
Nacht-, Sonntags- und Feiertagsarbeit werden gesondert
vergütet.
Menge: 5,000 h

**01.06.4 Arbeiter/-in**
Arbeiter/-in

Stundenlohnarbeiten durch Arbeitskräfte auf Anordnung
des AG
ausführen. Der Verrechnungssatz für die jeweilige
Arbeitskraft
umfasst sämtliche Aufwendungen wie Lohn- und
Gehaltskosten, Lohn- und Gehaltsnebenkosten, Zuschläge,
lohngebundene und lohnabhängige Kosten, sonstige
Sozialkosten, Gemeinkosten, Wagnis und Gewinn.
Erschwerniszuschläge sowie Zuschläge für Überstunden,
Nacht-, Sonntags- und Feiertagsarbeit werden gesondert
vergütet.
Menge: 5,000 h

**01.06.5 Stundenlohnarbeiten durch Lastkraftwagen**
Stundenlohnarbeiten durch Lastkraftwagen
auf Anordnung des AG ausführen. Der Verrechnungssatz
für
den jeweiligen LKW umfasst sämtliche Aufwendungen für
den
Einsatz des LKW, insbesondere Gerätevorhalte- und
Betriebsstoffkosten sowie sämtliche Zuschläge,
einschließlich
der Kosten für den Fahrer. Der Verrechnungssatz gilt
für das
zum Zeitpunkt des Abrufes einsatzbereit auf der
Baustelle
befindliche Fahrzeug. Vergütet werden die tatsächlich
geleisteten Arbeitsstunden nach der tatsächlichen
Nutzlast des
jeweiligen LKW (ohne Erhöhung der Nutzlaststufe für
Sonderfahrzeuge). LKW ca. 5 t Nutzlast.
Menge: 2,000 h

**01.06.6 Stundenlohnarbeiten durch Baugeräte Bagger**
Stundenlohnarbeiten durch Baugeräte Bagger
auf Anordnung des AG ausführen.
Der Verrechnungssatz für das jeweilige Gerät umfasst
sämtliche Aufwendungen für den Einsatz, insbesondere
Gerätevorhalte- und Betriebsstoffkosten sowie sämtliche
Zuschläge, einschließlich der Kosten für das
Bedienungspersonal. Der Verrechnungssatz gilt für das
zum
Zeitpunkt des Abrufes einsatzbereit auf der Baustelle
befindliche Baugerät. Vergütet werden die tatsächlich
geleisteten Arbeitsstunden. Bagger bis 0,4 m³.
Menge: 2,000 h

**01.06.7 Anfahrt auf die Baustelle bei nicht regulären Arbeitszeiten**
Anfahrt auf die Baustelle bei nicht regulären
Arbeitszeiten

Die Abrechnung der Anfahrt bei Stundenlohnarbeiten
erfolgt wie
folgt:

Die Anfahrt wird ausschließlich dann vergütet, wenn das
Gewerk zu der betreffenden Zeit nicht regulär im
Einsatz ist.

Leistung wie folgt:
Für die Anfahrt wird 1 Stück Pauschale abgerechnet.
Die Pauschale deckt die Hin- und Rückfahrt sowie alle
Nebenkosten ab wie Fahrzeugkosten inkl. Betriebsmittel
(Treibstoff, Mautgebühren, Parkgebühren etc.).
Fahrzeit von bis zu 2 Personen (empfohlene Anzahl für
gängige
Einsätze). Die Fahrzeit wird nicht zusätzlich nach
Stunden
abgerechnet.
Menge: 2,000 St

### Titel 02 Erdbau und Baustelleneinrichtung

#### Bereich 02.01 Baustelleneinrichtung / Sicherheit

**02.01.1 Baustelleneinrichtung**
Baustelleneinrichtung
für alle durchzuführenden Arbeiten dieses
Leistungsverzeichnisses; Einschließlich An- und
Abtransport
aller Maschinen und Geräte sowie aller benötigten
Baustelleneinrichtungsteile und deren Vorhaltung
während der
gesamten Bauzeit.

Zudem sind weiter enthalten:
Frachten und Transportkosten, Auslöse, Montageaufsicht,
unproduktive Nebenlöhne sowie alle sonstigen
Nebenkosten;
vorschriftsmäßige Absicherung, Beleuchtung und
Unterhalt
der Arbeitsbereiche / Einrichtungen während der
gesamten
Bauzeit;
Lager- und Aufenthaltscontainer, soweit erforderlich;
Erstellen eines Bauzeitenplanes

Eine Verschiebung von Ausführungs-, Zwischen- und
Endfertigstellungsterminen berechtigt nicht zur
Nachforderung
bezüglich der Baustelleneinrichtung durch den
Auftragnehmer.
Lager- und Baustelleneinrichtungsplätze sind so
anzulegen,
dass die Folge- und Nebengewerke in ihrer
Leistungserbringung
nicht behindert sind, ansonsten sind Materialien,
Silos,
Container und Schuttmulden bei Bedarf kurzfristig
durch den
Auftragnehmer umzusetzen.
Wegerechtliche Absicherungen und Absperrungen sind vom
AN
selbst zu veranlassen und zu beantragen, einschließlich
Übernahme der Genehmigungsgebühren. Die Vergütung der
Baustelleneinrichtung erfolgt nur einmal.
Menge: 1,000 psch

**02.01.2 Chemotoilette**
Chemotoilette

Baustellentoilette zur Nutzung durch alle
Auftragnehmer als
Chemotoilette
Reinigung arbeitstäglich
Entleerung mindestens 1 x wöchentlich
Verbrauchsmittel (Toilettenpapier,
Handreinigungsmittel)
liefern, aufstellen, unterhalten und rückbauen
Menge: 1,000 St

**02.01.3 Vorhaltung Chemotoilette**
Vorhaltung Chemotoilette

Abrechnung: Stück x Woche
Abrechnung nach tatsächlicher Standzeit
Menge: 2,000 StWo

**02.01.4 Bauzaun, Stahlrahmen (mobil), h=2,00 m**
Bauzaun, Stahlrahmen (mobil), h=2,00 m

Bauzaun aus mobilen Stahlrahmenelementen mit
Rundstahlgitter, Stützfüßen aus Beton, inkl.
verschraubter
Verbindungen / Kupplungen, Aussteifungen,
Verankerungen,
etc.
Der Zaun ist aufzustellen und nach Abschluss aller
Bauarbeiten
wieder abzubauen.
Zaunhöhe: 2,00 m
Menge: 350,000 m

**02.01.5 Bauzaun, Stahlrahmen (mobil), vorhalten**
Bauzaun, Stahlrahmen (mobil), vorhalten

Abrechnung: Meter x Woche
Abrechnung nach tatsächlicher Standzeit.
Menge: 17500,000 mWo

**02.01.6 Bauzaun, Stahlrahmen (mobil), h=2,00 m, umsetzten**
Menge: 100,000 m

**02.01.7 Tor im Bauzaun**
Tor im Bauzaun

Einfahrts-/LKW-Tor aus speziellen Bauzaunelementen in
vor
beschriebenem Bauzaun erstellen, ausbauen und abfahren.

Anforderungen:
abschließbar
aus Metallgitter
zweiflügelig mit Laufrad je Flügel in Tormitte
mind. zwei Drehgelenken je Torflügel für einfache
Bedienung
Absperrvorrichtung als robustes und Vandalismus
beständiges Riegelschloss oder Vorhangschloss mit
Zahlencode in massiver und witterungsbeständiger
Ausführung, einschließlich Sicherung an einem der
beiden
Torflügel gegen Entwendung.
Torflügel gegen ausheben aus Bauzaunfuß dauerhaft
gesichert
Lichte Öffnungsbreite: mind. 4,0 m
Menge: 1,000 St

**02.01.8 Vorhaltung des 2-flgl. Tores im Bauzaun**
Vorhaltung des 2-flgl. Tores im Bauzaun

Abrechnung: Stück x Woche
Abrechnung nach tatsächlicher Standzeit.

Vorhaltung bis zur Fertigstellung der Baumaßnahme.
Menge: 50,000 Wo

**02.01.9 Zugangstür in vor beschriebenem Bauzaun, aufbauen, ausbauen und abfahren**
Zugangstür in vor beschriebenem Bauzaun, aufbauen,
ausbauen und abfahren

Anforderung:

abschließbar
aus Metallgitter
einflügelig
mit Absperrvorrichtung als Riegelschloss oder
Vorhangschloss mit Zahlencode
Türflügel gegen ausheben aus Bauzaunfuß dauerhaft
gesichert
Lichte Öffnungsbreite: mind. 1,25 m
Menge: 1,000 St

**02.01.10 Vorhaltung der Tür im Schutzzaun**
Vorhaltung der Tür im Schutzzaun

Abrechnung: Stück x Woche
Abrechnung nach tatsächlicher Standzeit.

Vorhaltung bis zur Fertigstellung der Baumaßnahme.
Menge: 50,000 Wo

**02.01.11 Dreikantbohle Baustellenzufahrt**
Dreikantbohle Baustellenzufahrt

Liefern und verschiebesicheres Abbringen einer
Dreikantbohle
am Übergang Bordstein Gehweg zu kommunaler Straße im
Bereiche der provisorischen Baustellenzufahrt, als
Überfahrhilfe
des Bordstein für sämtliche Baustellenfahrzeuge (PKW
bis
LKW).
Material: Nadelholz, unbehandelt
Höhe Bordstein: ca. 15 cm
Steigung Dreikantbohle: max. 30 °
Befestigung: nach Wahl des AN in Asphaltbelag
Menge: 7,000 m

**02.01.12 Öffentlich-rechtliche Genehmigung**
Öffentlich-rechtliche Genehmigung

Einmaliges Einholen der öffentlich-rechtlichen
Genehmigung
und Erlaubnis für die verkehrsaufsichtliche /
wegerechtliche
Sondernutzung von Flächen auf öffentlichem Grund, ohne
Gebühren der Stadt Geretsried.
Die städtischen Genehmigungs- und
Straßennutzungsgebühren
werden auf Nachweis nach Rechnungserhalt gesondert
vergütet, jedoch ohne Unternehmeraufschlag.
Örtlichkeit: Robert-Schumann-Weg, Höhe Parkbucht
Omnibusse
Abmessungen: ca. 5 m Baustellenzufahrt zzgl. Ein- und
Ausfahrtradius, sowie Gehweg auf gleicher Länge
Menge: 1,000 psch

**02.01.13 Beschilderung Baustellenzufahrt**
Beschilderung Baustellenzufahrt

Baustellenzufahrt im geschlossenen Siedlungsbereich
nach den
Vorschriften der STVO und den Auflagen der Kommune mit
den
erforderlichen Verkehrs- und Hinweiszeichen, Schutz-
und
Sicherheitseinrichtungen kennzeichnen. Aufbauen,
vorhalten
und unterhalten für die Dauer der Bauzeit, sowie
abbauen und
abfahren der Beschilderung zur Verkehrsregelung und der
Errichtung von Halteverbotszonen, einschl. Reinigung
nach
Bedarf. Vom AN ist ein Ansprechpartner zu benennen,
der von
der Polizei bzw. den Anwohnern jederzeit erreichbar
ist, um
eventuell auftretende Störungen zu beseitigen.
Menge: 1,000 psch

**02.01.14 Erstellung und Übergabe der Dokumentation**
Erstellung und Übergabe der Dokumentation
gemäß "Zusätzlichen Technischen Vertragsbedingungen, 7.
Dokumentation"

Insbesondere beinhaltet dies:
Inhaltsverzeichnis mit Unterteilung in Kapitel/Ordner
Fachunternehmererklärung
Fachbauleitererklärung
Errichtererklärungen
Übereinstimmungserklärungen für alle Produkte mit
Zulassung gemäß Muster des Herstellers bzw. der
Zulassungsunterlagen
Verwendbarkeitsnachweise (allgemeines bauaufsichtliches
Prüfzeugnis, allgemeine bauaufsichtliche Zulassung;
Bauartgenehmigungen, Zulassung im Einzelfall,
europäische
technische Zulassung (ETA), etc.)
Leistungserklärungen (DoP) für Bauteile und
Konstruktionen
mit CE-Kennzeichnung gemäß entsprechender
harmonisierter Norm oder europäischer technischer
Bewertung
Errichterbescheinigungen über nicht wesentliche
Abweichungen, sowie zugehörige Unterlagen des
Herstellers
Produkt- und Sicherheitsdatenblätter
Montage-/Einbauanleitungen
Reinigungs- und Pflegehinweise
Planunterlagen auf Basis der Werkplanung, in der
sämtliche
Bauteile, Konstruktionen und Bauarten eindeutig und
lagegenau eingezeichnet sind, für welche
Verwendbarkeitsnachweise und Zulassungen gefordert
sind.
Maßstab 1:50
Sämtliche Wiegescheine und Entsorgungsnachweise

Die Unterlagen sind einfach digital auf USB-Stick oder
als
Download-Link abzugeben.
Menge: 1,000 St

#### Bereich 02.02 Schutz- und Sicherungsmaßnahmen

**02.02.1 Schutz Baumstamm, U=50 cm**
Schutz Baumstamm, U=50 cm

Schützen von Bäumen im Bestand vor und während der
Bauarbeiten mit einer Ummantelung vor mechanischer
Beschädigung. Die Ummantelung ist so auszuführen, dass
der
Baumstamm keinen Schaden nimmt.
Material: Holzbohlen, Dicke mind. 24 mm
Höhe Ummantelung: 2,0 m
Stammumfang: bis ca. 50 cm

Die Leistung beinhaltet die Lieferung, Vorhaltung und
Unterhaltung, sowie Abbruch und Entsorgung aller
Materialien
nach Beendigung der Arbeiten.
Menge: 2,000 St

**02.02.2 Schutz Baumstamm, U=100 cm**
Schutz Baumstamm, U=100 cm

Schützen von Bäumen im Bestand wie vor beschrieben,
jedoch
Stammumfang: bis ca. 100 cm
Menge: 1,000 St

**02.02.3 Bretterzaun, 5-fach, h=2,0 m**
Bretterzaun, 5-fach, h=2,0 m

Stabiler Holzzaun als dauerhafte Eingrenzung eines
Wurzelschutzbereiches, bestehend aus:
Holzpfosten, Ø mind. 10 cm, Oberfläche glatt; in Boden
eingeschlagen einschließlich vorbohren, soweit
erforderlich;
Pfostenabstand max. 2,5 m
Waagrechte Bretter, d = 24 mm, h = 200 mm, sägerau,
Anzahl Bretter übereinander in gleichmäßigem Abstand
angeordnet: 5 Stück
Befestigung Bretter an Pfosten: geschraubt/genagelt
Material: Nadelholz, unbehandelt
Der Zaun ist zu liefern, aufzustellen, vorhalten und
nach
Abschluss aller Bauarbeiten wieder abzubauen.
Fertige Zaunhöhe über OK Gelände: 2,0 m
Menge: 40,000 m

#### Bereich 02.03 Rückbau-/Abbrucharbeiten

**02.03.1 Rückbau Fahnenmast freistehend, lagern**
Rückbau Fahnenmast freistehend, lagern

Rückbau eines im Boden einbetonierten Fahnenmasten im
Gelände einschließlich Betonfundament, abfahren und
lagern
Material: Aluminium
Höhe: ca. 7,0 m zzgl. Fundament (gesamt ca. 7,0 m)
Menge: 1,000 St

**02.03.2 Rückbau Stabmattenzaun, 2,5 m**
Rückbau Stabmattenzaun, 2,5 m

Vorsichtiger Rückbau von Stabmattenzaunfeldern ohne
diese
zu beschädigen durch lösen der Verbindungsmittel,
vertragen
und seitlich lagern nach Angabe der Bauleitung zum
späteren
bauseitigen Wiedereinbau.
Ausführung: Einstabmatte und Doppelstabmatte
Abmessung Zaunfeld LxH: ca. 2,5 x 2,0 m
Material: Stahl oder Aluminium, beschichtet
Wegstrecke Vertragen: ca. 150 m
Menge: 6,000 St

**02.03.3 Rückbau Pfosten Stabmattenzaun, 2,5 m**
Rückbau Pfosten Stabmattenzaun, 2,5 m

Rückbau von von Zaunpfosten eines Stabmattenzauns
einschließlich Betonfundament, abfahren und entsorgen
inkl.
Entsorgungsgebühr.
Querschnitt Zaunpfosten: ca. 6 x 6 cm
Höhe Zaunpfosten: ca. 2,0 m zzgl. Fundament
(gesamt ca. 2,6 m)
Material: Stahl, beschichtet
Menge: 4,000 St

**02.03.4 Zulage Rückbau Stabmattenzaum, Sicherung Zaunfeld**
Zulage Rückbau Stabmattenzaum, Sicherung Zaunfeld

Zulage für vor beschriebenen Rückbau Stabmattenzaum
für die
Sicherung eines bestehenden Zaunfeldes, wenn das
verbleibende Zaunmattenfeld ca. 10 cm vor dem ebenfalls
verbleibenden Zaunpfosten endet.
Sicherung durch provisichen Einbau eines Flacheisens
inkl.
Verschraubung mit verbleibendem Zaunfeld und
Zaunpfosten,
so dass eine dauerhafte Befestigung des Zaunfelds am
Pfosten
sichergestellt ist.

Befestigungspunkte pro Zaunmattenfeld/Zaunpfosten:
ca. 5 Stück
Menge: 2,000 St

**02.03.5 Betonstein-Pflaster aufnehmen, lagern, 40x40x5 / 40x80x5 cm**
Betonstein-Pflaster aufnehmen, lagern, 40x40x5 /
40x80x5 cm

Vorhandenes Betonsteinpflaster in verschiedenen
Abmessungen aufnehmen, zur Wiederversetzung reinigen
und
innerhalb der Baustelle auf Euro-Paletten lagern.
Das unbrauchbare Material zur zugelassenen
Deponie/Entsorgungsstelle transportieren und entsorgen.
Format: ca. 40x40x5 bis 40x80x5 cm
Menge: 50,000 m2

**02.03.6 Betonstein-Pflaster aufnehmen, entsorgen, 40x40x5 / 40x80x5 cm**
Betonstein-Pflaster aufnehmen, entsorgen, 40x40x5 /
40x80x5
cm

Vorhandenes Betonsteinpflaster in verschiedenen
Abmessungen aufnehmen, laden, abfahren und entsorgen.
Die Entsorgung wird mit separater Position vergütet.
Format: ca. 40x40x5 bis 40x80x5 cm
Menge: 225,000 m2

**02.03.7 Splitt abtragen und lagern**
Splitt abtragen und lagern

Splittbett unter aufgenommenem Pflasterbelag abtragen,
Abtragsfläche waagrecht und leicht geneigt,
Abtragdicke über 3 bis 6 cm, Aushub im Bereich der
Baustelle
lagern. Abrechnung nach Quadratmetern.
Menge: 270,000 m2

**02.03.8 Splitt abtragen - Abfuhr als Zulage**
Splitt abtragen - Abfuhr als Zulage

als Zulage zu vor beschriebener Position, Splitt zur
freien
Verwendung abfahren.
Menge: 13,500 m3

#### Bereich 02.04 Entsorgung /Wiederverwertung Bauschutt /Bauabfall

*Hinweis*
Hinweise Bauschutt

Die anfallenden mineralischen Abfälle und Bauschutt
sind
gemäß den aktuell gültigen Vorschriften, insbesondere
Mantelverordnung, Eckpunktepapier Bayern /
Verfüll-Leitfaden,
Kreislaufwirtschaftsgesetz, Ersatzbaustoffverordnung
(EBV),
Deponieverordnung und Gewerbeabfallverordnung, entweder
der Wiederverwendung als Ersatzbaustoffe nach EBV oder
einem fachgerechten Einbau z.B. in Gruben nach
LAGA/Verfüll-Leitfaden bzw. bei Erfordernis einer
fachgerechten
Deponierung zuzuführen. Die Entscheidung darüber
obliegt dem
Auftragnehmer entsprechend der rückgebauten Baustoffe
und
den sich daraus ergebenden
Wiederverwendungsmöglichkeiten
bzw. Vorgaben zur Abfallentsorgung.

Für sämtliche abgefahrenen Abfälle und Bauschutt ist
der entsprechende
Verwertungs-/Entsorgungsnachweis zwingend vorzulegen.

**02.04.1 Entsorgungskosten für Bauschutt, ohne Anhaftung/Verunreinigung, 170101**
Entsorgungskosten für Bauschutt, ohne
Anhaftung/Verunreinigung, 170101

Zulage zu vor beschriebenen Abbrucharbeiten von
Betonbauteilen/-material für die Entsorgungskosten.

Abfallrechtliche Einordnung:
mineralischer Bauschutt, als nicht / gering belasteter
(nicht
gefährlicher) Abfall, ohne Anhaftungen/Verunreinigungen

Abfallrechtliche Zuordnung: Z1.1 / B

Abfallschlüssel: 170101 (Beton)

Bewertung nach EBV: RC1

Hinweis: Es wird die entsprechende jeweilige vor
beschriebene
Grundposition Abbrucharbeiten, sowie diese Position
als Zulage
vergütet.

Vergütung nur nach Vorlage entsprechender
Entsorgungsnachweise nach Gewicht.
Menge: 11,000 t

**02.04.2 Entsorgungskosten für Bauschutt, mit Anhaftung/Verunreinigung, 170101**
Entsorgungskosten für Bauschutt, mit
Anhaftung/Verunreinigung, 170101

Zulage zu vor beschriebenen Abbrucharbeiten von
Betonbauteilen/-material für die Entsorgungskosten.

Abfallrechtliche Einordnung:
minralischer Bauschutt, als mäßig belasterer, jedoch
nicht
gefährlicher Abfall

Abfallrechtliche Zuordnung: Z1.1 / B

Abfallschlüssel: 170101 mit
Anhaftung/Verunreinigung/Fremdanteilen in geringen
Mengen

Hinweis: Es wird die entsprechende jeweilige vor
beschriebene
Grundposition Abbrucharbeiten, sowie diese Position
als Zulage
vergütet.

Vergütung nur nach Vorlage entsprechender
Entsorgungsnachweise nach Gewicht.
Menge: 1,000 t

#### Bereich 02.05 Vegetationsarbeiten

**02.05.1 Buschwerk roden/entsorgen**
Buschwerk roden/entsorgen

Buschwerk und Aufwuchs roden/entfernen, laden und auf
eine
vom Auftragnehmer zu bestimmende Kippe abtransportieren
und entsorgen, einschließlich Kipp- und
Entsorgungsgebühr.
Rodung bis OK Gelände. Entfernung Wurzelbereich wird
mit
gesonderter Position verrechnet.
Ausführung auch in Klein-, Teil- und Einzelmengen.

Wuchshöhe bis ca. 4,0 m

Abrechnung nach mittlerer horizontaler
Querschnittsfläche
Bewuchs ca. 2,0 m über Geländeoberkante
Menge: 10,000 m2

**02.05.2 Gehölz-Wurzelstöcke ausbauen/entsorgen, Ø = 20 cm**
Gehölz-Wurzelstöcke ausbauen/entsorgen, Ø = 20 cm

Wurzelbereiche von bereits gefällten Strauchgehölzen
flächig
einschließlich Wurzeln ausbauen, laden und auf eine vom
Auftragnehmer zu bestimmende Kippe abtransportieren und
entsorgen, einschließlich Kipp- und Entsorgungsgebühr.
Stammdurchmesser der Gehölze im Mittel ca. 5 bis 15 cm,
max. < 20 cm
Ausführung auch in Klein-, Teil- und Einzelmengen mit
ca. 1,0 m² .
Menge: 25,000 m2

**02.05.3 Baum-Wurzelstöcke ausbauen/entsorgen, Ø= 20 - 50 cm**
Baum-Wurzelstöcke ausbauen/entsorgen, Ø= 20 - 50 cm

Wurzelstöcke bereits gefällter Bäume, einschließlich
Wurzeln
ausbauen, laden und auf eine vom Auftragnehmer zu
bestimmende Kippe abtransportieren und entsorgen,
einschließlich Kipp- und Entsorgungsgebühr.
Stammdurchmesser Fällstelle (ca. 30 cm über OK
Gelände):
ca. 20 - 50 cm
Menge: 2,000 St

**02.05.4 Baum-Wurzelstöcke ausbauen/entsorgen, Ø= 50 - 100 cm**
Baum-Wurzelstöcke ausbauen/entsorgen, Ø= 50 - 100 cm

Wurzelstöcke bereits gefällter Bäume, einschließlich
Wurzeln
ausbauen, laden und auf eine vom Auftragnehmer zu
bestimmende Kippe abtransportieren und entsorgen,
einschließlich Kipp- und Entsorgungsgebühr.
Stammdurchmesser Fällstelle (ca. 30 cm über OK
Gelände):
ca. 50 - 100 cm
Menge: 5,000 St

**02.05.5 Baum-Wurzelstöcke abfräsen, Ø= 20 - 50 cm**
Baum-Wurzelstöcke abfräsen, Ø= 20 - 50 cm

Wurzelstöcke bereits gefällter Bäume, bis ca. 10 cm
unter OK
Gelände abfräsen. Fräsgut laden und auf eine vom
Auftragnehmer zu bestimmende Kippe abtransportieren und
entsorgen, einschließlich Kipp- und Entsorgungsgebühr.
Die Wurzeln bleiben im Boden vorhanden und werden nicht
entfernt um den Eingriff in den Boden so gering wie
möglich zu
halten.
Stammdurchmesser Fällstelle (ca. 30 cm über OK
Gelände):
ca. 20 - 50 cm
Menge: 5,000 St

**02.05.6 Baum-Wurzelstöcke abfräsen, Ø= 50 - 100 cm**
Baum-Wurzelstöcke abfräsen, Ø= 50 - 100 cm

Wurzelstöcke bereits gefällter Bäume, bis ca. 10 cm
unter OK
Gelände abfräsen. Fräsgut laden und auf eine vom
Auftragnehmer zu bestimmende Kippe abtransportieren und
entsorgen, einschließlich Kipp- und Entsorgungsgebühr.
Die Wurzeln bleiben im Boden vorhanden und werden nicht
entfernt um den Eingriff in den Boden so gering wie
möglich zu
halten.
Stammdurchmesser Fällstelle (ca. 30 cm über OK
Gelände):
ca. 50 - 100 cm
Menge: 2,000 St

#### Bereich 02.06 Erdarbeiten

**02.06.1 Oberboden abtragen und lagern**
Oberboden abtragen und lagern

Oberboden DIN 18300 abtragen, Abtragsfläche waagrecht
bzw.
geböscht, Abtragdicke über 20 bis 30 cm, einschließlich
kleineren Wurzeln von Sträuchern ausbauen, Aushub
außerhalb
der Bau- und Arbeitsfläche im Bereich der Baustelle
fachgerecht
in Mieten und Haufwerken nach Angabe der Bauleitung
lagern.
Abrechnung nach Abtragsprofilen.
Menge: 135,000 m3

**02.06.2 Oberboden abtragen - Abfuhr als Zulage**
Oberboden abtragen - Abfuhr als Zulage
als Zulage zu vor beschriebener Position Oberboden
abtragen
und lagern, für die Leistung Oberboden zur freien
Verwendung
abfahren anstatt auf Baustelle lagern.
Menge: 25,000 m3

**02.06.3 Geotextil, = 400 g/m2, GRK 5+**
Geotextil, = 400 g/m2, GRK 5+

Geotextil, grundwasserneutral, wasserdurchlässig
Flächengewicht: = 400 g/m2
Robustheitsklasse: GRK 5+
Zugfestigkeit > 15 kN/m
als Trennlage auf Oberboden unter Kiestragschacht zur
Herstellung einer provisorischen Baustellenzufahrt,
LKW-befahrbar. Zur Verbesserung des Tragverhaltens bzw.
Lastabtragung auf den gewachsenen / vorhandenen Boden
liefern und mit ausreichender Nahtüberdeckung nach
Herstellerempfehlung fachgerecht verlegen.

'.........'
(angebotenes Produkt)
Menge: 370,000 m2

**02.06.4 Baustellenzufahrt, Schottertragschicht, 0/45 oder 0/63**
Baustellenzufahrt, Schottertragschicht, 0/45 oder 0/63

Behelfsmäßige Baustraße in Geländehöhe bzw. als
Geländeüberhöhung mit Grobkies herstellen; liefern,
einbauen
und verdichten, einschließlich Grobplanie im Gefälle.
Der ggf. erforderliche Aushub anstehenden Oberbodens,
sowie
ein technisch notwendiges Geotextil im Bereich mit
verbleibendem Oberboden, wird mit separater Position
vergütet.
Grobkies Körnung: 0/45 oder 0/63
Breite über 5,0 bis 6,0 m nach örtlicher Festlegung
mit der
Bauleitung

Die Baustellenzufahrt ist teilweise im Gefälle
herzustellen, da
das Baufeld ca. 1,0 m unterhalb der Zufahrt von der
Straße
liegt.
Menge: 200,000 m3

**02.06.5 Baustellenzufahrt, Decklage Schottertragschicht, 0/32**
Baustellenzufahrt, Decklage Schottertragschicht, 0/32

Feinere Decklage für behelfsmäßige Baustraße in
Geländehöhe
bzw. als Geländeüberhöhung mit Grobkies herstellen;
liefern,
einbauen und verdichten, einschließlich Grobplanie im
Gefälle.
Grobkies Körnung: 0/32
Schichtdicke: ca. 15 cm
Breite über 5,0 bis 6,0 m nach örtlicher Festlegung
mit der
Bauleitung
Menge: 60,000 m3

**02.06.6 Feinplanie, im Gefälle**
Feinplanie, im Gefälle

Herstellen eines Planums im Gefälle auf den
aufgefüllten
und/oder bearbeiteten Flächen bzw. der vor
beschriebenen
Baustellenzufahrt einschließlich Verdichten.
Feinplanie: +/- 3,0 cm
Gefälle: ca. 2,0 bis 2,5%
Menge: 370,000 m2

#### Bereich 02.07 Wege- und Pflasterarbeiten

**02.07.1 Geotextil, 200 g/m², GRK 3**
Geotextil, 200 g/m², GRK 3

Geotextil, grundwasserneutral, wasserdurchlässig
Flächengewicht ca. 200 g/m2
Robustheitsklasse: GRK = 3
Zugfestigkeit > 15 kN/m
zur Verbesserung des Tragverhaltens bzw. Lastabtragung
auf
den gewachsenen / vorhandenen Boden mit ausreichender
Nahtüberdeckung nach Herstellerempfehlung fachgerecht
verlegen.

'.........'
(angebotenes Produkt)
Menge: 120,000 m2

**02.07.2 Mineralschotter als Weg, 10 cm**
Mineralschotter als Weg, 10 cm

Liefern, einbauen und verdichten von Mineralschotter
als
provisorische Zuwegung durch den Garten. Ein technisch
notwendiges Geotextil als Trennlage zu verbleibendem
Oberboden wird mit separater Position vergütet.
Kornstärke: 0/16 mm
Einbaudicke: ca. 10 cm je nach Untergrundebenheit
Einbaubreite: ca. 1,3 bis 1,5 m
Untergrund: Wiesen-/Gehölzfläche
Menge: 120,000 m2

**02.07.3 Planum Unterboden**
Planum Unterboden

Herstellen eines Planums, 0,0 bis 2,5 % Gefälle nach
Erfordernis bzw. Ausführungsplanung, auf dem
anstehenden
Unterboden nach Aushub, einschließlich verdichten mit
einem
geeigneten Rüttler für späteren Einbau der
Frostschutzschicht.
Menge: 50,000 m2

**02.07.4 Herstellen untere Tragschicht, Frostschutzkies 0-63 mm**
Herstellen untere Tragschicht, Frostschutzkies 0-63 mm

Boden liefern und einbauen gemäß RStO 01 und ZTV T-StB
als
Unterbau / untere Tragschicht für Wege und Plätze,
profilgerecht im Gefälle einbauen, verdichten und
planieren,

Material: Frostschutzkies.
Korngröße: 0-63 mm bzw. Größtkorn max. 1/3 der
Schichtdicke,
Ev2 von >80 MN/m²,
Einbauhöhe bis ca. 40 cm,
Gefälle: 0,0 bis 2,5 % gemäß Ausführungsplanung
Grobplanie
Mengenermittlung nach Auftragsprofilen.
Menge: 20,000 m3

**02.07.5 Herstellen obere Tragschicht, Mineralgemisch 0-16 mm**
Herstellen obere Tragschicht, Mineralgemisch 0-16 mm

Boden liefern und einbauen gemäß RStO 01 und ZTV T-StB
als
Unterbau / obere Tragschicht für Wege und Plätze,
profilgerecht
im Gefälle einbauen, verdichten und planieren

Mineralgemisch als Frostschutz- und Tragschicht
Material: natürlicher Mineralschotter
Korngröße: 0-16 mm
Ev2 von >80 MN/m²,
Einbauhöhe bis ca. 8-10 cm,
Gefälle: 0,0 bis 2,5 % gemäß Ausführungsplanung
Feinplanie mit einer Ebenheit von +/- 1 cm und
standfester
Verdichtung.
Mengenermittlung nach Auftragsprofilen.
Menge: 5,000 m3

**02.07.6 Waschbetonsteinpflaster, lagernd, d=5 cm, a. Kiessand**
Waschbetonsteinpflaster, lagernd, d=5 cm, a. Kiessand

Betonpflastersteine im Baubereich zwischengelagert, auf
ca. 5 cm Kiessand/Splittbett, im Gefälle 2%, (nach
Verlegemuster) im Verbund (nach Verlegemuster) höhen-
und
profilgerecht verlegen.
Das Liefern des Splittbetts, das Absanden und
Einrütteln sind
im EP enthalten.
Gefälle: 0 - 2,0 % nach Angabe Bauüberwachung
Steinhöhe: ca. 5 cm
Steinformat: Waschbetonplatten ca. 40x40x5 bis 40x80x5
cm
Menge: 50,000 m2

**02.07.7 Betonsteinpflaster schneiden/anpassen**
Betonsteinpflaster schneiden/anpassen

Zulage zu vorbeschriebenem Betonsteinpflaster für das
passgenaue schneiden und anpassen mit Nassschneidegerät
an begrenzende Bauteile/Anschlüsse/Aussparungen.
Menge: 10,000 m

**02.07.8 Betonkeil**
Betonkeil

Liefern und herstellen eines Betonkeiles als einseitige
Betonrückenstütze 15 cm breit, und bis zu 5 cm unter OK
hochziehen, an den Pflastersteinkanten.
Menge: 25,000 m

#### Bereich 02.08 Regiearbeiten

*Hinweis*
Hinweise Stundenlohnarbeiten und Verrechnungssätze

Die Ausführung und Abrechnung von Stundenlohnarbeiten
erfolgt nach § 15 VOB/B.
Die im Leistungsverzeichnis aufgeführten
Stundenlohnarbeiten gelten für
unvorhergesehene Leistungen, deren Abrechnung nach
Einheitspreisen nicht
zweckmäßig ist und zur Gestellung von Hilfskräften für
dritte Firmen.

In nachfolgenden Verrechnungssätzes sind enthalten:
Lohn und Gehaltskosten
Lohn-/Gehaltskostenanteil für vermögenswirksame
Leistungen
Lohn- bzw. Gehaltsnebenkosten
Gemeinkosten
Sozialkosten, inkl. Sozialkassenbeiträge
Gewinn

Zuschläge für vom Auftraggeber angeordnete Nacht-,
Sonn- und Feiertagsarbeiten sind
gesondert nachzuweisen. Sie werden in Höhe der
tariflichen Vereinbarung vergütet. Für
Nacht-, Sonntags- und Feiertagsarbeit wird als
Zuschlag nur der Beitrag zur gesetzlichen
Unfallversicherung vergütet. Für Mehrarbeit werden
zusätzlich die Sozialkosten vergütet

Mittagspausen und Brotzeiten werden nicht als
Arbeitszeit vergütet.
Fahrtzeiten werden nur anerkannt, soweit die Arbeiten
nicht im direkten Zusammenhang
mit dem Hauptauftrag ausgeführt werden. Die
Fahrtzeiten sind separat nachzuweisen.
Eine Vergütung der Fahrzeuge zur Personenbeförderung
erfolgt nicht.

Das Material für Stundenlohnarbeiten ist getrennt zu
lagern. Material-, Maschinen- und
Gerätepreise gelten für die Abrechnung einschl. aller
Zuschläge, Betriebsstoffe,
Handwerkszeuge usw. sowie An-und Abfahrt frei
Baustelle. Der Verrechnungssatz für
Fuhrleistungen enthält die Kosten für den Fahrer,
soweit nicht anders angegeben.

Regieberichte sind der Bauleitung an dem der
Arbeitsleistung folgenden Tage, spätestens
jedoch zum Ende jeder Woche mit Angabe der Arbeiter
und Qualifikation zur Unterschrift
vorzulegen. Die Abrechnung erfolgt in 1/4 Stunden.

Beschäftigt der Bieter bei einer der nachstehenden
Lohngruppen keine Arbeitskräfte, hat
er stattdessen den Einsatz möglichst gleichwertiger
Arbeitskräfte anzubieten.

*Hinweis*
Zuschläge

Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher
Beauftragung durch die Objektüberwachung.

**02.08.1 Meister-/Polierstunde**
*** Bezugsbeschreibung
Meister-/Polierstunde

Für evtl. erforderliche Arbeiten, die nicht in der
Leistungsbeschreibung erfasst sind und nur auf
ausdrückliche
Anordnung und gegen Nachweis zur Ausführung kommen,
werden verrechnet für: Meister /Polier
Menge: 5,000 Std

**02.08.2 Vorarbeiterstunden**
*** wie Position 02.08.1
Vorarbeiter
Menge: 5,000 Std

**02.08.3 Facharbeiterstunden**
*** wie Position 02.08.1
Facharbeiter
Menge: 10,000 Std

**02.08.4 Helfer/Azubistunden**
*** wie Position 02.08.1
Helfer/Auszubildender
Menge: 5,000 Std

**02.08.5 Klein-LKW bis 2 to Nutzlast einschl. Fahrer**
Klein-LKW bis 2 to Nutzlast einschl. Fahrer
auf Anordnung und zum Nachweis, betreiben.

mind. Nutzlast bis t: 2,0
Menge: 3,000 h

**02.08.6 LKW bis 13 to Nutzlast einschl. Fahrer,**
LKW bis 13 to Nutzlast einschl. Fahrer
auf Anordnung und zum Nachweis,betreiben.

mind. Nutzlast in t: 13
Menge: 3,000 h

**02.08.7 Hydraulikbagger einschl. Fahrer, bis 5,0 to**
Hydraulikbagger einschl. Fahrer, bis 5,0 to
mit Raupen- oder Radfahrwerk, einschließlich
Greifer/Tieflöffel,
auf Anordnung und zum Nachweis, betreiben.
Betriebsgewicht = 5,0 to
Menge: 2,000 h

**02.08.8 Hydraulikbagger einschl. Fahrer, > 5,0 bis 15,0 to**
Hydraulikbagger einschl. Fahrer, > 5,0 bis 15,0 to
mit Raupen- oder Radfahrwerk, einschließlich
Greifer/Tieflöffel,
auf Anordnung und zum Nachweis, betreiben.
Betriebsgewicht > 5,0 to = 15,0 to
Menge: 2,000 h

**02.08.9 Klein-Radlader einschl. Fahrer, bis 5,0 to**
Klein-Radlader einschl. Fahrer, bis 5,0 to
auf Anordnung und zum Nachweis betreiben,
einschließlich
Schaufel
Schaufelinhalt: bis ca. 0,5 m³
Betriebsgewicht: = 5,0 to
Menge: 2,000 h

**02.08.10 Beton C12/15**
Beton C12/15
liefern und einbauen auf Anordnung und zum Nachweis.
Erforderliche Stundenlohnarbeiten werden mit separater
Position vergütet.
Menge: 3,000 m3

USt %: 19,00
